# Module solaire photovoltaïque intégré dans garde-corps

- Propriété du fichier: CYPE INGENIEROS, S.A.
- Format: FIEBDC-3/2002
- Zone géographique: Côte d'Ivoire
- Devise: XOF
- Coûts indirects: 3.00 %
- Frais généraux: 13.00 %
- Bénéfice: 6.00 %
- TVA: 18.00 %

## T Équipements techniques

### TL Installations électriques

#### TLS Électricité solaire photovoltaïque

**TLS110** U Module solaire photovoltaïque intégré dans garde-corps.
Module solaire photovoltaïque à cellules en silicium polycristallin, puissance maximale (Wp) 90 W, tension à pleine puissance (Vmp) 67,23 V, intensité à pleine puissance (Imp) 1,33 A, tension dans circuit ouvert (Voc) 79,31 V, intensité de court-circuit (Isc) 1,39 A, efficacité 7,12%, 750 cellules de 156x5 mm, vitre extérieure en verre trempé de 10 mm d'épaisseur, couche adhésive de butyral de polyvinyle (PVB), couche postérieure en verre trempé de 10 mm d'épaisseur, température de travail -40°C jusqu'à 85°C, dimensions 1000x1260x24 mm, résistance à la charge du vent 245 kg/m², résistance à la charge de la neige 551 kg/m², poids 68,55 kg, avec boîte de connexions avec diodes, câbles polarisés de 4 mm² de section et 900 mm de longueur et connecteurs MC4. Installation sur garde-corps. Comprend les accessoires de montage et le matériel de connexion électrique.
Critère d'évaluation économique: Le prix ne comprend pas la structure support.
Inclut: Montage, connexion et contrôle de son bon fonctionnement.
Critère pour le métré: Nombre d'unités prévues, selon documentation graphique du Projet.
Critère pour le mémoire: On mesurera le nombre d'unités réellement exécutées selon les spécifications du Projet.

| Code | U | Désignation | Quantité | Prix | Montant |
|---|---|---|---|---|---|
| mt35sol205pd | U | Module solaire photovoltaïque à cellules en silicium polycristallin, pour intégration dans le garde-corps, puissance maximale (Wp) 90 W, tension à pleine puissance (Vmp) 67,23 V, intensité à pleine puissance (Imp) 1,33 A, tension dans circuit ouvert (Voc) 79,31 V, intensité de court-circuit (Isc) 1,39 A, efficacité 7,12%, 750 cellules de 156x5 mm, vitre extérieure en verre trempé de 10 mm d'épaisseur, couche adhésive de butyral de polyvinyle (PVB), couche postérieure en verre trempé de 10 mm d'épaisseur, température de travail -40°C jusqu'à 85°C, dimensions 1000x1260x24 mm, résistance à la charge du vent 245 kg/m², résistance à la charge de la neige 551 kg/m², poids 68,55 kg, avec boîte de connexions avec diodes, câbles polarisés de 4 mm² de section et 900 mm de longueur et connecteurs MC4. (matériau) | 1.000 | 369116.17 | 369116.17 |
| mo003 | h | Compagnon professionnel III/CP2 électricien. (main-d'œuvre) | 0.218 | 1939.14 | 422.73 |
| mo102 | h | Ouvrier professionnel II/OP électricien. (main-d'œuvre) | 0.218 | 1207.61 | 263.26 |
| % | % | Frais de chantier des unités d'ouvrage | 2 % | 369802.16 | 7396.04 |
|  |  | Coûts directs |  |  | 377198.20 |
