# Tuyauterie en acier inoxydable AISI 304L, avec soudure longitudinale

- Propriété du fichier: CYPE INGENIEROS, S.A.
- Format: FIEBDC-3/2002
- Zone géographique: Côte d'Ivoire
- Devise: XOF
- Coûts indirects: 3.00 %
- Frais généraux: 13.00 %
- Bénéfice: 6.00 %
- TVA: 18.00 %

## T Équipements techniques

### TN Canalisations pour fluides

#### TNA En acier

**TNA060** m Tuyauterie en acier inoxydable AISI 304L, avec soudure longitudinale.
Tuyauterie constituée de tube d'acier inoxydable classe 1.4307 selon NF EN 10088-1 (AISI 304L), avec soudure longitudinale, de 10 mm de diamètre extérieur et 0,6 mm d'épaisseur, série 1 selon NF EN 10312. Installation en surface. Comprend le matériau auxiliaire pour le montage et la fixation à l'ouvrage, les accessoires et les pièces spéciales.
Inclut: Implantation. Mise en place et fixation des tuyaux, des accessoires et des pièces spéciales.
Critère pour le métré: Longueur mesurée selon documentation graphique du Projet.
Critère pour le mémoire: On mesurera la longueur réellement exécutée selon les spécifications du Projet.

| Code | U | Désignation | Quantité | Prix | Montant |
|---|---|---|---|---|---|
| mt08tai421a | U | Matériau auxiliaire pour montage et fixation à l'ouvrage des tuyaux d'acier inoxydable avec soudure, de 10 mm de diamètre extérieur. (matériau) | 1.000 | 36.21 | 36.21 |
| mt08tai021ag | m | Tube d'acier inoxydable classe 1.4307 selon NF EN 10088-1 (AISI 304L), avec soudure longitudinale, de 10 mm de diamètre extérieur et 0,6 mm d'épaisseur, série 1 selon NF EN 10312, avec le prix augmenté de 30% pour cause d'accessoires et pièces spéciales. (matériau) | 1.000 | 941.57 | 941.57 |
| op00ato010 |  | Tournevis. | 1.000 | 0.00 | 0.00 |
| op00mar010 |  | Marteau. | 1.000 | 0.00 | 0.00 |
| op00tal010 |  | Perceuse. | 1.000 | 0.00 | 0.00 |
| mo008 | h | Compagnon professionnel III/CP2 plombier. (main-d'œuvre) | 0.226 | 1939.14 | 438.25 |
| mo107 | h | Ouvrier professionnel II/OP plombier. (main-d'œuvre) | 0.226 | 1207.61 | 272.92 |
| % | % | Frais de chantier des unités d'ouvrage | 2 % | 1688.95 | 33.78 |
|  |  | Coûts directs |  |  | 1722.73 |
