# Tuyauterie multicouche en polypropylène random copolymère résistant à la température/polypropylène random copolymère avec fibre de verre/polypropylène random copolymère (PP-RCT/PP-R avec fibre de

- Propriété du fichier: CYPE INGENIEROS, S.A.
- Format: FIEBDC-3/2002
- Zone géographique: Côte d'Ivoire
- Devise: XOF
- Coûts indirects: 3.00 %
- Frais généraux: 13.00 %
- Bénéfice: 6.00 %
- TVA: 18.00 %

## T Équipements techniques

### TN Canalisations pour fluides

#### TNM Multicouches

**TNM090** m Tuyauterie multicouche en polypropylène random copolymère résistant à la température/polypropylène random copolymère avec fibre de verre/polypropylène random copolymère (PP-RCT/PP-R avec fibre de verre/PP-R).
Tuyauterie constituée de tube multicouche en polypropylène random copolymère résistant à la température/polypropylène random copolymère avec fibre de verre/polypropylène random copolymère (PP-RCT/PP-R avec fibre de verre/PP-R), de couleur verte avec 3 bandes de couleur rouge, série 3,2, de 20 mm de diamètre extérieur et 2,8 mm d'épaisseur. Installation en surface. Comprend le matériau auxiliaire pour le montage et la fixation à l'ouvrage, les accessoires et les pièces spéciales.
Inclut: Implantation. Mise en place et fixation des tuyaux, des accessoires et des pièces spéciales.
Critère pour le métré: Longueur mesurée selon documentation graphique du Projet.
Critère pour le mémoire: On mesurera la longueur réellement exécutée selon les spécifications du Projet.

| Code | U | Désignation | Quantité | Prix | Montant |
|---|---|---|---|---|---|
| mt37tof450a | U | Matériau auxiliaire pour montage et fixation à l'ouvrage des tuyaux multicouche en polypropylène random copolymère résistant à la température/polypropylène random copolymère avec fibre de verre/polypropylène random copolymère (PP-RCT/PP-R avec fibre de verre/PP-R), série 3,2, de 20 mm de diamètre extérieur. (matériau) | 1.000 | 153.70 | 153.70 |
| mt37tof050ag | m | Tube multicouche en polypropylène random copolymère résistant à la température/polypropylène random copolymère avec fibre de verre/polypropylène random copolymère (PP-RCT/PP-R avec fibre de verre/PP-R), de couleur verte avec 3 bandes de couleur rouge, série 3,2, de 20 mm de diamètre extérieur et 2,8 mm d'épaisseur, selon NF EN ISO 15874-2, avec le prix augmenté de 30% pour cause d'accessoires et pièces spéciales. (matériau) | 1.000 | 3996.20 | 3996.20 |
| op00ato010 |  | Tournevis. | 1.000 | 0.00 | 0.00 |
| op00mar010 |  | Marteau. | 1.000 | 0.00 | 0.00 |
| op00tal010 |  | Perceuse. | 1.000 | 0.00 | 0.00 |
| mo008 | h | Compagnon professionnel III/CP2 plombier. (main-d'œuvre) | 0.045 | 1939.14 | 87.26 |
| mo107 | h | Ouvrier professionnel II/OP plombier. (main-d'œuvre) | 0.045 | 1207.61 | 54.34 |
| % | % | Frais de chantier des unités d'ouvrage | 2 % | 4291.50 | 85.83 |
|  |  | Coûts directs |  |  | 4377.33 |
