# Tuyauterie en polyéthylène réticulé (PE-X), pré-isolée thermiquement

- Propriété du fichier: CYPE INGENIEROS, S.A.
- Format: FIEBDC-3/2002
- Zone géographique: Côte d'Ivoire
- Devise: XOF
- Coûts indirects: 3.00 %
- Frais généraux: 13.00 %
- Bénéfice: 6.00 %
- TVA: 18.00 %

## T Équipements techniques

### TN Canalisations pour fluides

#### TNO En polyéthylène, pré-isolées

**TNO010** m Tuyauterie en polyéthylène réticulé (PE-X), pré-isolée thermiquement.
Tuyauterie constituée de tube en polyéthylène réticulé (PE-Xa), de 16 mm de diamètre extérieur et 1,8 mm d'épaisseur, série 4, classe 1-2-5/8 bar et classe 4/10 bar, avec isolation thermique de 6 mm d'épaisseur et couche de protection, fourni en rouleaux. Installation en surface. Comprend le matériau auxiliaire pour le montage et la fixation à l'ouvrage, les accessoires et les pièces spéciales.
Inclut: Implantation. Mise en place et fixation des tuyaux, des accessoires et des pièces spéciales.
Critère pour le métré: Longueur mesurée selon documentation graphique du Projet.
Critère pour le mémoire: On mesurera la longueur réellement exécutée selon les spécifications du Projet.

| Code | U | Désignation | Quantité | Prix | Montant |
|---|---|---|---|---|---|
| mt37tpf406a | U | Matériau auxiliaire pour montage et fixation à l'ouvrage des tuyaux en polyéthylène réticulé (PE-Xa), avec isolation thermique, de 16 de diamètre extérieur. (matériau) | 1.000 | 165.69 | 165.69 |
| mt37tpf006ag | m | Tube en polyéthylène réticulé (PE-Xa), de 16 mm de diamètre extérieur et 1,8 mm d'épaisseur, série 4, classe 1-2-5/8 bar et classe 4/10 bar, avec isolation thermique de 6 mm d'épaisseur et couche de protection, fourni en rouleaux, selon NF EN ISO 15875-2, avec le prix augmenté de 30% pour cause d'accessoires et pièces spéciales. (matériau) | 1.000 | 4308.00 | 4308.00 |
| op00ato010 |  | Tournevis. | 1.000 | 0.00 | 0.00 |
| op00mar010 |  | Marteau. | 1.000 | 0.00 | 0.00 |
| op00tal010 |  | Perceuse. | 1.000 | 0.00 | 0.00 |
| mo008 | h | Compagnon professionnel III/CP2 plombier. (main-d'œuvre) | 0.034 | 1939.14 | 65.93 |
| mo107 | h | Ouvrier professionnel II/OP plombier. (main-d'œuvre) | 0.034 | 1207.61 | 41.06 |
| % | % | Frais de chantier des unités d'ouvrage | 2 % | 4580.68 | 91.61 |
|  |  | Coûts directs |  |  | 4672.29 |
