# Ligne frigorifique avec double tuyaux isolés

- Propriété du fichier: CYPE INGENIEROS, S.A.
- Format: FIEBDC-3/2002
- Zone géographique: Côte d'Ivoire
- Devise: XOF
- Coûts indirects: 3.00 %
- Frais généraux: 13.00 %
- Bénéfice: 6.00 %
- TVA: 18.00 %

## T Équipements techniques

### TV Climatisation et ventilation

#### TVT Unités terminales autonomes de climatisation

**TVT050** m Ligne frigorifique avec double tuyaux isolés.
Ligne frigorifique double réalisée avec un tuyau en cuivre flexible sans soudure, formée d'un tuyau pour liquide de 3/8" de diamètre et 0,8 mm d'épaisseur avec isolation de 9 mm d'épaisseur et un tuyau pour gaz de 1/2" de diamètre et 0,8 mm d'épaisseur avec isolation de 10 mm d'épaisseur, le cuivre ayant un contenu en huile résiduelle inférieur à 4 mg/m et l'isolation étant de coque flexible en mousse élastomérique avec revêtement superficiel en film de polyéthylène, pour une température de travail comprise entre -45 et 100°C, fournie en rouleau, pour connexion entre les unités intérieure et extérieure.
Inclut: Implantation du parcours de la ligne. Rubanage des extrémités. Montage et fixation de la ligne. Évasement. Vidange pour sa charge.
Critère pour le métré: Longueur mesurée selon documentation graphique du Projet.
Critère pour le mémoire: On mesurera la longueur réellement exécutée selon les spécifications du Projet.

| Code | U | Désignation | Quantité | Prix | Montant |
|---|---|---|---|---|---|
| mt42lin020g | m | Ligne frigorifique double réalisée avec un tuyau en cuivre flexible sans soudure, formée d'un tuyau pour liquide de 3/8" de diamètre et 0,8 mm d'épaisseur avec isolation de 9 mm d'épaisseur et un tuyau pour gaz de 1/2" de diamètre et 0,8 mm d'épaisseur avec isolation de 10 mm d'épaisseur, le cuivre ayant un contenu en huile résiduelle inférieur à 4 mg/m et l'isolation étant de coque flexible en mousse élastomérique avec revêtement superficiel en film de polyéthylène, pour une température de travail comprise entre -45 et 100°C, fournie en rouleau, selon NF EN 12735-1. (matériau) | 1.000 | 8879.08 | 8879.08 |
| mo005 | h | Compagnon professionnel III/CP2 installateur de climatisation. (main-d'œuvre) | 0.226 | 1939.14 | 438.25 |
| mo104 | h | Ouvrier professionnel II/OP installateur de climatisation. (main-d'œuvre) | 0.226 | 1207.61 | 272.92 |
| % | % | Frais de chantier des unités d'ouvrage | 2 % | 9590.25 | 191.81 |
|  |  | Coûts directs |  |  | 9782.06 |
