# Grille pour cuisine

- Propriété du fichier: CYPE INGENIEROS, S.A.
- Format: FIEBDC-3/2002
- Zone géographique: Côte d'Ivoire
- Devise: XOF
- Coûts indirects: 3.00 %
- Frais généraux: 13.00 %
- Bénéfice: 6.00 %
- TVA: 18.00 %

## T Équipements techniques

### TV Climatisation et ventilation

#### TVV Ventilation additionnelle spécifique en cuisine pour logements

**TVV070** U Grille pour cuisine.
Grille pour cuisine, adaptée pour extraction, de 220x220 mm, avec finition laquée couleur blanche, fût de raccordement au conduit circulaire DN 180 mm et filtre d'air G3; montée dans la paroi. Comprend les éléments de fixation.
Inclut: Implantation. Mise en place et fixation.
Critère pour le métré: Nombre d'unités prévues, selon documentation graphique du Projet.
Critère pour le mémoire: On mesurera le nombre d'unités réellement exécutées selon les spécifications du Projet.

| Code | U | Désignation | Quantité | Prix | Montant |
|---|---|---|---|---|---|
| mt42wol790a | U | Grille pour cuisine, adaptée pour extraction, de 220x220 mm, avec finition laquée couleur blanche, fût de raccordement au conduit circulaire DN 180 mm et filtre d'air G3. (matériau) | 1.000 | 80799.66 | 80799.66 |
| mo011 | h | Compagnon professionnel III/CP2 monteur. (main-d'œuvre) | 0.285 | 1939.14 | 552.65 |
| mo080 | h | Ouvrier professionnel II/OP monteur. (main-d'œuvre) | 0.285 | 1209.92 | 344.83 |
| % | % | Frais de chantier des unités d'ouvrage | 2 % | 81697.14 | 1633.94 |
|  |  | Coûts directs |  |  | 83331.08 |
