# Station d'épuration biologique

- Propriété du fichier: CYPE Ingenieros S.A.
- Format: FIEBDC-3/2016
- Logiciel: Générateur de prix de la construction. CYPE Ingenieros, S.A.
- Date: 13/09/2024
- Zone géographique: Côte d'Ivoire
- Devise: XOF
- Coûts indirects: 3 %
- Frais généraux: 13 %
- Bénéfice: 6 %
- TVA: 18 %

## A VRD et aménagements extérieurs

### AA Assainissement

#### AAS Traitement des eaux usées: stations d'épuration

**AAS010** U Station d'épuration biologique.
Station d'épuration biologique des eaux usées, technologie VFL, capacité pour 25 à 75 utilisateurs (H.E.), charge moyenne de matière organique contaminante (DBO5) de 3,6 kg/jour et débit maximum d'eau épurée de 8100 litres/jour, équipée d'une station de pompage, un réacteur biologique type AT, deux compresseurs et un réservoir de boues. Totalement installée et en fonctionnement, sans inclure l'excavation, le nivellement ni le remblai de l'arrière.
Inclut: Implantation. Mise en place de la station d'épuration. Connecté aux réseaux de conduction d'eau, d'assainissement et électrique. Mise en marche.
Critère pour le métré: Nombre d'unités prévues, selon documentation graphique du Projet.
Critère pour le mémoire: On mesurera le nombre d'unités réellement exécutées selon les spécifications du Projet.

| Code | U | Désignation | Quantité | Prix | Montant |
|---|---|---|---|---|---|
| mt46edb010j | U | Station d'épuration biologique des eaux usées, technologie VFL, capacité pour 25 à 75 utilisateurs (H.E.), charge moyenne de matière organique contaminante (DBO5) de 3,6 kg/jour et débit maximum d'eau épurée de 8100 litres/jour, équipée d'une station de pompage, un réacteur biologique type AT, deux compresseurs et un réservoir de boues, selon NF EN 12566-3. (matériau) | 1 | 21244686.280000001 | 21244686.280 |
| mq04cag010a | h | Camion grue jusqu'à 6 t de charge maximale. (matériel) | 1.159 | 25975.61 | 30105.732 |
| mo008 | h | Compagnon professionnel III/CP2 plombier. (main-d'œuvre) | 7.083 | 1939.14 | 13734.929 |
| mo107 | h | Ouvrier professionnel II/OP plombier. (main-d'œuvre) | 7.083 | 1207.61 | 8553.502 |
| mo003 | h | Compagnon professionnel III/CP2 électricien. (main-d'œuvre) | 2.361 | 1939.14 | 4578.310 |
| mo102 | h | Ouvrier professionnel II/OP électricien. (main-d'œuvre) | 2.361 | 1207.61 | 2851.167 |
| % | % | Frais de chantier des unités d'ouvrage | 2 % | 21304509.920 | 426090.198 |
|  |  | Coûts directs |  |  | 21730600.118 |

## Ressources

**mt46edb010j** U Station d'épuration biologique des eaux usées
Données techniques: Coût énergétique 139917.886 MJ; Émission de CO2 4962.133 kg
Déchets:
- emballage: re150101 Emballages en papier et en carton. (composant de déchet); quantité 0.086 kg; Code CED 15 01 01; Masse de l'élément 1 kg; Volume 0.001333 m3
