# Réservoir de stockage d'eau épurée

- Propriété du fichier: CYPE Ingenieros S.A.
- Format: FIEBDC-3/2016
- Logiciel: Générateur de prix de la construction. CYPE Ingenieros, S.A.
- Date: 13/09/2024
- Zone géographique: Côte d'Ivoire
- Devise: XOF
- Coûts indirects: 3 %
- Frais généraux: 13 %
- Bénéfice: 6 %
- TVA: 18 %

## A VRD et aménagements extérieurs

### AA Assainissement

#### AAS Traitement des eaux usées: stations d'épuration

**AAS020** U Réservoir de stockage d'eau épurée.
Réservoir de stockage d'eau épurée en polyéthylène haute densité, de 1150 litres, constitué d'un réservoir. Comprend le couvercle de registre et le cadre, le conduit de ventilation, le liquide nettoyeur et l'adhésif pour les tubes et les accessoires de PVC.
Inclut: Implantation. Nettoyage de la base d'appui du réservoir. Mise en place du réservoir. Connexion à la station d'épuration. Connexion du trop-plein au tuyau d'évacuation. Installation des conduits de ventilation. Positionnement du couvercle amovible en correspondance avec le couvercle d'inspection. Contrôle de son bon fonctionnement.
Critère pour le métré: Nombre d'unités prévues, selon documentation graphique du Projet.
Critère pour le mémoire: On mesurera le nombre d'unités réellement exécutées selon les spécifications du Projet.

| Code | U | Désignation | Quantité | Prix | Montant |
|---|---|---|---|---|---|
| mt46fer030a | U | Réservoir de stockage d'eau épurée en polyéthylène haute densité, de 1150 litres, constitué d'un réservoir. (matériau) | 1 | 554020.46 | 554020.460 |
| mt46fer040 | U | Trappe de visite, de 600 mm de diamètre. (matériau) | 1 | 60830.34 | 60830.340 |
| mt36tie010be | m | Tube en PVC, série B, de 40 mm de diamètre et 3 mm d'épaisseur, avec extrémité évasée, selon NF EN 1329-1, avec le prix augmenté de 20% pour cause d'accessoires et pièces spéciales. (matériau) | 3 | 1735.23 | 5205.690 |
| mt11var009 | l | Liquide nettoyeur pour collage par adhésif de tubes et accessoires en PVC. (matériau) | 0.03 | 31795.57 | 953.867 |
| mt11var010 | l | Adhésif pour tubes et accessoires en PVC. (matériau) | 0.24 | 40522.44 | 9725.386 |
| mo008 | h | Compagnon professionnel III/CP2 plombier. (main-d'œuvre) | 1.417 | 1939.14 | 2747.761 |
| mo107 | h | Ouvrier professionnel II/OP plombier. (main-d'œuvre) | 1.417 | 1207.61 | 1711.183 |
| % | % | Frais de chantier des unités d'ouvrage | 2 % | 635194.687 | 12703.894 |
|  |  | Coûts directs |  |  | 647898.581 |

Déchets:
- pose: mt36tie010be; facteur de déchet 0.08
- pose: mt11var009 Liquide nettoyeur pour collage par adhésif de tubes et accessoires en PVC; facteur de déchet 0.0275

## Ressources

**mt46fer030a** U Réservoir de stockage d'eau épurée en polyéthylène haute densité, de 1150 litres, constitué d'un réservoir
Données techniques: Coût énergétique 15759.646 MJ; Émission de CO2 558.973 kg
Déchets:
- emballage: re150101 Emballages en papier et en carton. (composant de déchet); quantité 0.086 kg; Code CED 15 01 01; Masse de l'élément 1 kg; Volume 0.001333 m3

**mt36tie010be** m Tube en PVC, série B
Données techniques: Coût énergétique 44.149 MJ; Émission de CO2 0.692 kg; Code CED 17 02 03; Masse de l'élément 0.52 kg; Volume 0.000867 m3
Déchets:
- emballage: re150101 Emballages en papier et en carton; quantité 0.018 kg
- emballage: re170201 Bois. (composant de déchet); quantité 0.052 kg; Code CED 17 02 01; Masse de l'élément 1 kg; Volume 0.000909 m3
- emballage: re170203 Plastique. (composant de déchet); quantité 0.003 kg; Code CED 17 02 03; Masse de l'élément 1 kg; Volume 0.001667 m3

**mt11var009** l Liquide nettoyeur pour collage par adhésif de tubes et accessoires en PVC
Données techniques: Coût énergétique 3.819 MJ; Émission de CO2 0.202 kg; Code CED 20 01 30; Masse de l'élément 1 kg; Volume 0.001 m3
Déchets:
- emballage: re170203 Plastique; quantité 0.032 kg
