# Bord de piscine

- Propriété du fichier: CYPE Ingenieros S.A.
- Format: FIEBDC-3/2016
- Logiciel: Générateur de prix de la construction. CYPE Ingenieros, S.A.
- Date: 28/06/2024
- Zone géographique: Côte d'Ivoire
- Devise: XOF
- Coûts indirects: 3 %
- Frais généraux: 13 %
- Bénéfice: 6 %
- TVA: 18 %

## A VRD et aménagements extérieurs

### AB Bassins et équipements de piscine

#### ABL Bords et plages de piscines

**ABL010** m Bord de piscine.
Réalisation d'un bord de piscine avec margelles préfabriquées en béton, antidérapantes, de 50x100 cm, couleur blanche, finition brossée, placé avec du mortier de ciment, confectionné sur chantier, dosage 1:6. Comprend le traitement des joints, le montage et la mise en place.
Inclut: Implantation des pièces. Mise en place des pièces alignées avec du mortier, avec une légère pente vers l'extérieur. Remplissage des joints et nettoyage des pièces.
Critère pour le métré: Longueur mesurée selon documentation graphique du Projet.
Critère pour le mémoire: On mesurera la longueur réellement exécutée selon les spécifications du Projet.

| Code | U | Désignation | Quantité | Prix | Montant |
|---|---|---|---|---|---|
| mt47prp050c | m | Margelles préfabriquées en béton, antidérapantes, de 50x100 cm, couleur blanche, finition brossée, pour bord de piscine. (matériau) | 1.05 | 50851.78 | 53394.369 |
| mt08aaa010a | m³ | Eau. (matériau) | 0.006 | 1054.78 | 6.329 |
| mt01arg005a | t | Sable de carrière, pour mortier confectionné sur le chantier. (matériau) | 0.024 | 11441.2 | 274.589 |
| mt08cem000a | kg | Ciment gris en sacs. (matériau) | 3.75 | 76.65 | 287.438 |
| mt09moe030 | m³ | Mortier spécial extra-fin. (matériau) | 0.001 | 86843.46 | 86.843 |
| mq06hor010 | h | Bétonnière électrique avec une capacité de gâchage de 160 l. (matériel) | 0.012 | 1618.08 | 19.417 |
| mo041 | h | Compagnon professionnel III/CP2 VRD espaces publics. (main-d'œuvre) | 0.261 | 1887.12 | 492.538 |
| mo087 | h | Ouvrier professionnel II/OP VRD espaces publics. (main-d'œuvre) | 0.272 | 1209.92 | 329.098 |
| % | % | Frais de chantier des unités d'ouvrage | 2 % | 54890.621 | 1097.812 |
|  |  | Coûts directs |  |  | 55988.433 |

Déchets:
- pose: mt47prp050c Margelles préfabriquées en béton, antidérapantes, de 50x100 cm, couleur blanche, finition brossée, pour bord de piscine; facteur de déchet 0.0083
- pose: mt01arg005a Sable de carrière, pour mortier confectionné sur le chantier; facteur de déchet 0.00501329
- pose: mt08cem000a Ciment gris en sacs; facteur de déchet 0.00756
- pose: mt09moe030 Mortier spécial extra-fin; facteur de déchet 0.0036

## Ressources

**mt47prp050c** m Margelles préfabriquées en béton, antidérapantes, de 50x100 cm, couleur blanche, finition brossée, pour bord de piscine
Données techniques: Coût énergétique 5.923 MJ; Émission de CO2 5.309 kg; Code CED 17 01 01; Masse de l'élément 34 kg; Volume 0.022667 m3
Déchets:
- emballage: re170201 Bois. (composant de déchet); quantité 0.004 kg; Code CED 17 02 01; Masse de l'élément 1 kg; Volume 0.000909 m3
- emballage: re170203 Plastique. (composant de déchet); quantité 0.045 kg; Code CED 17 02 03; Masse de l'élément 1 kg; Volume 0.001667 m3

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt09moe030** m³ Mortier spécial extra-fin
Données techniques: Coût énergétique 3724.000 MJ; Émission de CO2 323.000 kg; Code CED 17 01 01; Masse de l'élément 1900 kg; Volume 1.266667 m3
