# Réparation d'une menuiserie extérieure

- Propriété du fichier: CYPE Ingenieros S.A.
- Format: FIEBDC-3/2016
- Logiciel: Générateur de prix de la construction. CYPE Ingenieros, S.A.
- Date: 13/09/2024
- Zone géographique: Côte d'Ivoire
- Devise: XOF
- Coûts indirects: 3 %
- Frais généraux: 13 %
- Bénéfice: 6 %
- TVA: 18 %

## E Enveloppe et finition extérieure

### EA Nettoyage, préparation et réparation

#### EAR Réparation

**EAR010** m² Réparation d'une menuiserie extérieure.
Réparation d'une menuiserie extérieure en PVC "in situ", avec un degré de détérioration élevé, par correction de positions et remplacement de ferrures détériorées. Comprend le repositionnement des revêtements et des peintures des parements situés dans les zones adjacentes à l'intervention.
Inclut: Correction des positions. Remplacement des ferrures détériorées.
Critère pour le métré: Surface mesurée selon documentation graphique du Projet, y compris les précadres.
Critère pour le mémoire: On mesurera la surface réellement exécutée selon les spécifications du Projet.

| Code | U | Désignation | Quantité | Prix | Montant |
|---|---|---|---|---|---|
| mo018 | h | Compagnon professionnel III/CP2 menuisier PVC et métal. (main-d'œuvre) | 2.33 | 1911.85 | 4454.611 |
| mo059 | h | Ouvrier professionnel II/OP menuisier PVC et métal. (main-d'œuvre) | 2.33 | 1212.22 | 2824.473 |
| % | % | Frais de chantier des unités d'ouvrage | 2 % | 7279.084 | 145.582 |
|  |  | Coûts directs |  |  | 7424.666 |
