# Rénovation du revêtement extérieur de façade en tôle métallique

- Propriété du fichier: CYPE Ingenieros S.A.
- Format: FIEBDC-3/2016
- Logiciel: Générateur de prix de la construction. CYPE Ingenieros, S.A.
- Date: 28/06/2024
- Zone géographique: Côte d'Ivoire
- Devise: XOF
- Coûts indirects: 3 %
- Frais généraux: 13 %
- Bénéfice: 6 %
- TVA: 18 %

## E Enveloppe et finition extérieure

### EA Nettoyage, préparation et réparation

#### EAR Réparation

**EAR120** m² Rénovation du revêtement extérieur de façade en tôle métallique.
Rénovation du revêtement extérieur de façade en tôle métallique, via l'application manuelle de deux couches de revêtement élastique anticorrosion à base de copolymères acryliques en dispersion aqueuse, couleur blanche, finition peau d'orange mate, texture rugueuse, (rendement: 0,333 l/m² chaque couche). Comprend le détergent alcalin, pour supprimer les restes de saleté.
Inclut: Préparation et nettoyage du support. Application de deux couches de finition.
Critère pour le métré: Surface résultant du développement des tôles métalliques qui composent le bardage, selon documentation graphique du Projet.
Critère pour le mémoire: On mesurera la surface réellement exécutée selon les spécifications du Projet, résultant du développement des tôles métalliques qui composent le bardage.

| Code | U | Désignation | Quantité | Prix | Montant |
|---|---|---|---|---|---|
| mt27tth030a | l | Détergent alcalin, incolore. (matériau) | 0.333 | 7969.63 | 2653.887 |
| mt27pir090h | l | Revêtement élastique anticorrosion, couleur blanche, finition peau d'orange mate, texture rugueuse, à base de copolymères acryliques en dispersion aqueuse, dioxyde de titane, pigments de type "extenseur" sélectionnés et pigments anticorrosion, exempt de plomb et de chromates, antimoisissure, autonettoyant et avec résistance aux rayons UV, à appliquer au rouleau. (matériau) | 0.666 | 11893.74 | 7921.231 |
| mq08lch020c | h | Équipement de jet d'eau à pression, avec adaptateur pour lance d'eau. (matériel) | 0.227 | 2840.51 | 644.796 |
| mq07ple010bg | U | Location par jour de nacelle élévatrice à bras articulé, moteur diesel, de 16 m de hauteur maximale de travail, y compris la maintenance et l'assurance de responsabilité civile. (matériel) | 0.012 | 60521.89 | 726.263 |
| mo038 | h | Compagnon professionnel III/CP2 peintre. (main-d'œuvre) | 0.652 | 1887.12 | 1230.402 |
| mo076 | h | Ouvrier professionnel II/OP peintre. (main-d'œuvre) | 0.652 | 1209.92 | 788.868 |
| % | % | Frais de chantier des unités d'ouvrage | 2 % | 13965.447 | 279.309 |
|  |  | Coûts directs |  |  | 14244.756 |

Déchets:
- pose: mt27tth030a Détergent alcalin, incolore; facteur de déchet 0.02
- pose: mt27pir090h; facteur de déchet 0.0275

## Ressources

**mt27tth030a** l Détergent alcalin, incolore
Données techniques: Coût énergétique 19.868 MJ; Émission de CO2 1.087 kg; Code CED 06 01 02; Masse de l'élément 1.048 kg; Volume 0.001048 m3
Déchets:
- emballage: re170203 Plastique. (composant de déchet); quantité 0.032 kg; Code CED 17 02 03; Masse de l'élément 1 kg; Volume 0.001667 m3

**mt27pir090h** l Revêtement élastique anticorrosion
Données techniques: Coût énergétique 24.693 MJ; Émission de CO2 1.259 kg; Code CED 08 01 11; Masse de l'élément 1.3 kg; Volume 0.001444 m3
Déchets:
- emballage: re170203 Plastique; quantité 0.032 kg
