# Jalousie à lames en aluminium, système "CORTIZO"

- Propriété du fichier: CYPE Ingenieros S.A.
- Format: FIEBDC-3/2016
- Logiciel: Générateur de prix de la construction. CYPE Ingenieros, S.A.
- Date: 13/09/2024
- Zone géographique: Côte d'Ivoire
- Devise: XOF
- Coûts indirects: 3 %
- Frais généraux: 13 %
- Bénéfice: 6 %
- TVA: 18 %

## E Enveloppe et finition extérieure

### EF Fermetures et protections solaires

#### EFJ Jalousies à lames

**EFJ040** m² Jalousie à lames en aluminium, système "CORTIZO".
Jalousie fixe avec lames orientables en aluminium, de 120 mm de largeur, finition laqué "CORTIZO", placées sur sous-structure composée de profilés montants en aluminium, axes pivots, éléments pour fixation des lames réalisés avec une tôle en aluminium comprise entre 3 et 6 mm d'épaisseur et cadre. Comprend les platines pour fixation par vissage dans des parois maçonnées avec chevilles en nylon et vis en acier.
Inclut: Implantation. Présentation et nivellement. Résolution des unions de la sous-structure aux parements. Montage des éléments complémentaires.
Critère pour le métré: Surface mesurée selon documentation graphique du Projet, en déduisant les ouvertures de surface supérieure à 3 m².
Critère pour le mémoire: On mesurera la surface réellement exécutée selon les spécifications du Projet, en déduisant les ouvertures de surface supérieure à 3 m².

| Code | U | Désignation | Quantité | Prix | Montant |
|---|---|---|---|---|---|
| mt26aaa033a | U | Ancrage mécanique avec cheville en nylon et vis en acier galvanisé, à tête fraisée. (matériau) | 4 | 245.23 | 980.920 |
| mt25dcl010Qa | m² | Jalousie fixe, "CORTIZO", constitué d'une structure porteuse de montants en aluminium sur laquelle sont fixés, à l'aide d'ancrage spéciaux, lames orientables en aluminium, de 120 mm de largeur, finition laqué. (matériau) | 1 | 232357.15 | 232357.150 |
| mq06hor010 | h | Bétonnière électrique avec une capacité de gâchage de 160 l. (matériel) | 0.006 | 1618.08 | 9.708 |
| mo018 | h | Compagnon professionnel III/CP2 menuisier PVC et métal. (main-d'œuvre) | 0.492 | 1911.85 | 940.630 |
| mo059 | h | Ouvrier professionnel II/OP menuisier PVC et métal. (main-d'œuvre) | 0.492 | 1212.22 | 596.412 |
| % | % | Frais de chantier des unités d'ouvrage | 2 % | 234884.820 | 4697.696 |
|  |  | Coûts directs |  |  | 239582.516 |

Déchets:
- pose: mt26aaa033a Ancrage mécanique avec cheville en nylon et vis en acier galvanisé, à tête fraisée; facteur de déchet 0.00430435
- pose: mt25dcl010Qa; facteur de déchet 0.024

## Ressources

**mt26aaa033a** U Ancrage mécanique avec cheville en nylon et vis en acier galvanisé, à tête fraisée
Données techniques: Coût énergétique 1.599 MJ; Émission de CO2 0.133 kg; Code CED 17 04 05; Masse de l'élément 0.046 kg; Volume 0.000022 m3
Déchets:
- emballage: re150101 Emballages en papier et en carton. (composant de déchet); quantité 0.001 kg; Code CED 15 01 01; Masse de l'élément 1 kg; Volume 0.001333 m3

**mt25dcl010Qa** m² Jalousie fixe, "CORTIZO"
Données techniques: Coût énergétique 791.251 MJ; Émission de CO2 56.554 kg; Code CED 17 04 02; Masse de l'élément 7.2 kg; Volume 0.0048 m3
Déchets:
- emballage: re170203 Plastique. (composant de déchet); quantité 0.022 kg; Code CED 17 02 03; Masse de l'élément 1 kg; Volume 0.001667 m3
