# Store vénitien extérieur

- Propriété du fichier: CYPE Ingenieros S.A.
- Format: FIEBDC-3/2016
- Logiciel: Générateur de prix de la construction. CYPE Ingenieros, S.A.
- Date: 13/09/2024
- Zone géographique: Côte d'Ivoire
- Devise: XOF
- Coûts indirects: 3 %
- Frais généraux: 13 %
- Bénéfice: 6 %
- TVA: 18 %

## E Enveloppe et finition extérieure

### EF Fermetures et protections solaires

#### EFS Stores

**EFS020** U Store vénitien extérieur.
Store vénitien extérieur en aluminium, de 600 mm de largeur et de 1000 mm de hauteur, avec lames orientables profilées de 50 mm en aluminium résistant à la corrosion de couleur blanche, coffre supérieur en aluminium de 57x52 cm de section et guides de câbles gainés, actionnement manuel via manivelle fixe avec manoeuvre depuis l'extérieur, du côté droit; fixé sur le linteau avec des ancrages mécaniques. Comprend ferrures et les accessoires.
Inclut: Implantation. Ancrage au parement des élément de fixation. Montage du store vénitien. Montage des accessoires de l'actionnement.
Critère pour le métré: Nombre d'unités prévues, selon documentation graphique du Projet.
Critère pour le mémoire: On mesurera le nombre d'unités réellement exécutées selon les spécifications du Projet.

| Code | U | Désignation | Quantité | Prix | Montant |
|---|---|---|---|---|---|
| mt44vem010aaaa | U | Store vénitien extérieur en aluminium, de 600 mm de largeur et de 1000 mm de hauteur, avec lames orientables profilées de 50 mm en aluminium résistant à la corrosion de couleur blanche, coffre supérieur en aluminium de 57x52 cm de section et guides de câbles gainés, y compris les ancrages mécaniques pour la fixation au support. (matériau) | 1 | 223110.22 | 223110.220 |
| mt44vem020a | U | Manivelle fixe pour manoeuvre depuis l'extérieur, du côté droit. (matériau) | 1 | 8202.58 | 8202.580 |
| mo011 | h | Compagnon professionnel III/CP2 monteur. (main-d'œuvre) | 1.833 | 1939.14 | 3554.444 |
| mo080 | h | Ouvrier professionnel II/OP monteur. (main-d'œuvre) | 2.75 | 1209.92 | 3327.280 |
| % | % | Frais de chantier des unités d'ouvrage | 2 % | 238194.524 | 4763.890 |
|  |  | Coûts directs |  |  | 242958.414 |

## Ressources

**mt44vem010aaaa** U Store vénitien extérieur en aluminium
Données techniques: Coût énergétique 215.116 MJ; Émission de CO2 14.718 kg
Déchets:
- emballage: re150101 Emballages en papier et en carton. (composant de déchet); quantité 0.132 kg; Code CED 15 01 01; Masse de l'élément 1 kg; Volume 0.001333 m3
- emballage: re170201 Bois. (composant de déchet); quantité 0.073 kg; Code CED 17 02 01; Masse de l'élément 1 kg; Volume 0.000909 m3
- emballage: re170203 Plastique. (composant de déchet); quantité 0.094 kg; Code CED 17 02 03; Masse de l'élément 1 kg; Volume 0.001667 m3
- emballage: re170604 Matériaux d'isolation distincts de ceux spécifiés dans les codes 17 06 01 et 17 06 03. (composant de déchet); quantité 0.019 kg; Code CED 17 06 04; Masse de l'élément 1 kg; Volume 0.001667 m3
