# Isolation thermique par l'extérieur des murs en contact avec le terrain, avec du polystyrène expansé

- Propriété du fichier: CYPE Ingenieros S.A.
- Format: FIEBDC-3/2016
- Logiciel: Générateur de prix de la construction. CYPE Ingenieros, S.A.
- Date: 28/06/2024
- Zone géographique: Côte d'Ivoire
- Devise: XOF
- Coûts indirects: 3 %
- Frais généraux: 13 %
- Bénéfice: 6 %
- TVA: 18 %

## E Enveloppe et finition extérieure

### EI Isolations extérieures

#### EIM Murs en contact avec le terrain

**EIM030** m² Isolation thermique par l'extérieur des murs en contact avec le terrain, avec du polystyrène expansé.
Isolation thermique par l'extérieur des murs en contact avec le terrain, constituée de panneau rigide en polystyrène expansé hydrophobe EPSh, à surface lisse et usinage latéral à feuillures mi-bois, de 170 mm d'épaisseur, résistance thermique 5,3 m²K/W, conductivité thermique 0,032 W/(mK), placée bord à bord et fixée avec un mortier-colle sur l'arrière du mur, prête à recevoir le remplissage avec matériau de drainage. Comprend le profilé en tôle courbe, pour arrêt et protection des bords des panneaux d'isolation thermique.
Inclut: Nettoyage et préparation de la surface support. Implantation et découpe de l'isolant. Mise en place de l'isolant. Fixation de l'isolant. Mise en place du profil d'arrêt.
Critère pour le métré: Surface mesurée selon documentation graphique du Projet.
Critère pour le mémoire: On mesurera la surface réellement exécutée selon les spécifications du Projet.

| Code | U | Désignation | Quantité | Prix | Montant |
|---|---|---|---|---|---|
| mt16pel050abvb | m² | Panneau rigide en polystyrène expansé hydrophobe EPSh, selon NF EN 13163, à surface lisse et usinage latéral à feuillures mi-bois, de 170 mm d'épaisseur, conductivité thermique 0,032 W/(mK), Euroclasse E de réaction au feu selon NF EN 13501-1, avec code de désignation EPS-EN 13163-L3-W3-T2-S5-P10-CS(10)200-BS250-TR120-DS(70,90)1-WL(T)2. (matériau) | 1.1 | 34721.53 | 38193.683 |
| mt16aaa040b | kg | Mortier-colle pour fixation de panneaux isolants, dans les parements verticaux. (matériau) | 1 | 380.53 | 380.530 |
| mt16aaa100 | m | Profilé en tôle courbe en acier prélaqué, de 0,6 mm d'épaisseur et 15 mm de largeur, pour arrêt et protection des bords des panneaux d'isolation thermique. (matériau) | 0.33 | 1057.03 | 348.820 |
| mo054 | h | Compagnon professionnel III/CP2 poseur d'isolants rigides ou flexibles. (main-d'œuvre) | 0.138 | 1939.14 | 267.601 |
| mo101 | h | Ouvrier professionnel II/OP poseur d'isolants rigides ou flexibles. (main-d'œuvre) | 0.138 | 1209.92 | 166.969 |
| % | % | Frais de chantier des unités d'ouvrage | 2 % | 39357.603 | 787.152 |
|  |  | Coûts directs |  |  | 40144.755 |

Déchets:
- pose: mt16pel050abvb; facteur de déchet 0.024
- pose: mt16aaa040b Mortier-colle pour fixation de panneaux isolants, dans les parements verticaux; facteur de déchet 0.07
- pose: mt16aaa100; facteur de déchet 0.02

## Ressources

**mt16pel050abvb** m² Panneau rigide en polystyrène expansé hydrophobe EPSh
Données techniques: Coût énergétique 472.290 MJ; Émission de CO2 16.178 kg; Code CED 17 06 04; Masse de l'élément 5.1 kg; Volume 0.0085 m3
Déchets:
- emballage: re170203 Plastique. (composant de déchet); quantité 0.034 kg; Code CED 17 02 03; Masse de l'élément 1 kg; Volume 0.001667 m3

**mt16aaa040b** kg Mortier-colle pour fixation de panneaux isolants, dans les parements verticaux
Données techniques: Coût énergétique 3.871 MJ; Émission de CO2 0.344 kg; Code CED 17 09 04; Masse de l'élément 1 kg; Volume 0.000667 m3
Déchets:
- emballage: re170203 Plastique; quantité 0.003 kg

**mt16aaa100** m Profilé en tôle courbe en acier prélaqué
Données techniques: Coût énergétique 1.173 MJ; Émission de CO2 0.060 kg; Code CED 17 04 05; Masse de l'élément 0.07 kg; Volume 0.000033 m3
Déchets:
- emballage: re170203 Plastique; quantité 0.005 kg
