# Lanterneau

- Propriété du fichier: CYPE Ingenieros S.A.
- Format: FIEBDC-3/2016
- Logiciel: Générateur de prix de la construction. CYPE Ingenieros, S.A.
- Date: 13/09/2024
- Zone géographique: Côte d'Ivoire
- Devise: XOF
- Coûts indirects: 3 %
- Frais généraux: 13 %
- Bénéfice: 6 %
- TVA: 18 %

## E Enveloppe et finition extérieure

### EM Menuiseries extérieures

#### EML Lanterneaux

**EML010** U Lanterneau.
Lanterneau en coupole fixe parabolique simple vitrage, de polyméthylméthacrylate (PMMA), à base carrée, lumière d'ouverture 40x40 cm, costière de 25 cm de hauteur, réalisée en maçonnerie de brique creuse en terre cuite de 29x14x7, posée avec du mortier de ciment, confectionné sur chantier, dosage 1:6; fixation étanche de coupole à une maçonnerie avec des tire-fonds et mise en place de capuchons protecteurs.
Inclut: Mise en place et fixation de la coupole à la costière en maçonnerie. Protection et imperméabilisation appliquée sur la costière. Mise en place des éléments d'étanchéité du joint socle-coupole. Mise en place des éléments de protection et d'étanchéité des fixations.
Critère pour le métré: Nombre d'unités prévues, selon documentation graphique du Projet.
Critère pour le mémoire: On mesurera le nombre d'unités réellement exécutées selon les spécifications du Projet.

| Code | U | Désignation | Quantité | Prix | Montant |
|---|---|---|---|---|---|
| mt14iea020c | kg | Émulsion bitumineuse anionique avec charges. (matériau) | 0.406 | 2788.88 | 1132.285 |
| mt14lga010ea | m² | Membrane en bitume modifié par élastomère SBS, LBM(SBS)-50/G-FP, de 3,5 mm d'épaisseur, masse nominale 5 kg/m², avec une armature de feutre de polyester renforcé et stabilisé de 150 g/m², avec une autoprotection minérale de couleur grise. Selon NF EN 13707. (matériau) | 0.546 | 7234.68 | 3950.135 |
| mt04lcc010b | U | Brique creuse en terre cuite (tochana), à revêtir, 29x14x7 cm, pour utilisation en maçonnerie protégée (pièce en P), densité 805 kg/m³, selon NF EN 771-1. (matériau) | 18 | 219.58 | 3952.440 |
| mt08aaa010a | m³ | Eau. (matériau) | 0.006 | 1054.78 | 6.329 |
| mt01arg005a | t | Sable de carrière, pour mortier confectionné sur le chantier. (matériau) | 0.031 | 11441.2 | 354.677 |
| mt08cem000a | kg | Ciment gris en sacs. (matériau) | 4.75 | 76.65 | 364.088 |
| mt21mat010apa | U | Lanterneau en coupole fixe parabolique simple vitrage, de polyméthylméthacrylate (PMMA), à base carrée, lumière d'ouverture 40x40 cm. Selon NF EN 1873. (matériau) | 1 | 40399.83 | 40399.830 |
| mt21cms010 | U | Produits complémentaires pour l'installation, le montage et la fixation d'un lanterneau préfabriqué. (matériau) | 1.689 | 1902.66 | 3213.593 |
| mq06hor010 | h | Bétonnière électrique avec une capacité de gâchage de 160 l. (matériel) | 0.015 | 1618.08 | 24.271 |
| mo029 | h | Compagnon professionnel III/CP2 poseur de membranes d'étanchéité. (main-d'œuvre) | 0.375 | 1887.12 | 707.670 |
| mo067 | h | Ouvrier professionnel II/OP poseur de membranes d'étanchéité. (main-d'œuvre) | 0.375 | 1209.92 | 453.720 |
| mo011 | h | Compagnon professionnel III/CP2 monteur. (main-d'œuvre) | 0.395 | 1939.14 | 765.960 |
| mo080 | h | Ouvrier professionnel II/OP monteur. (main-d'œuvre) | 1.173 | 1209.92 | 1419.236 |
| mo113 | h | Ouvrier d'exécution I/OE1 construction. (main-d'œuvre) | 0.178 | 1164.21 | 207.229 |
| % | % | Frais de chantier des unités d'ouvrage | 2 % | 56951.463 | 1139.029 |
|  |  | Coûts directs |  |  | 58090.492 |

Déchets:
- pose: mt14iea020c Émulsion bitumineuse anionique avec charges; facteur de déchet 0.007
- pose: mt14lga010ea; facteur de déchet 0.05691
- pose: mt04lcc010b; facteur de déchet 0.0310799
- pose: mt01arg005a Sable de carrière, pour mortier confectionné sur le chantier; facteur de déchet 0.00501329
- pose: mt08cem000a Ciment gris en sacs; facteur de déchet 0.00756

## Ressources

**mt14iea020c** kg Émulsion bitumineuse anionique avec charges
Données techniques: Coût énergétique 31.940 MJ; Émission de CO2 0.230 kg; Code CED 17 03 02; Masse de l'élément 1 kg; Volume 0.001 m3

**mt14lga010ea** m² Membrane en bitume modifié par élastomère SBS
Données techniques: Coût énergétique 291.019 MJ; Émission de CO2 8.176 kg; Code CED 17 03 02; Masse de l'élément 5 kg; Volume 0.005 m3
Déchets:
- emballage: re170203 Plastique. (composant de déchet); quantité 0.057 kg; Code CED 17 02 03; Masse de l'élément 1 kg; Volume 0.001667 m3

**mt04lcc010b** U Brique creuse en terre cuite (tochana)
Données techniques: Coût énergétique 8.702 MJ; Émission de CO2 0.528 kg; Code CED 17 01 02; Masse de l'élément 2.29 kg; Volume 0.001832 m3
Déchets:
- emballage: re170201 Bois. (composant de déchet); quantité 0.014 kg; Code CED 17 02 01; Masse de l'élément 1 kg; Volume 0.000909 m3
- emballage: re170203 Plastique; quantité 0.001 kg

**mt08aaa010a** m³ Eau
Données techniques: Coût énergétique 60.000 MJ; Émission de CO2 30.000 kg

**mt01arg005a** t Sable de carrière, pour mortier confectionné sur le chantier
Données techniques: Coût énergétique 75.000 MJ; Émission de CO2 4.000 kg; Code CED 01 04 08; Masse de l'élément 1000 kg; Volume 0.666667 m3

**mt08cem000a** kg Ciment gris en sacs
Données techniques: Coût énergétique 7.150 MJ; Émission de CO2 0.904 kg; Code CED 17 01 01; Masse de l'élément 1 kg; Volume 0.000667 m3
Déchets:
- emballage: re150101 Emballages en papier et en carton. (composant de déchet); quantité 0.014 kg; Code CED 15 01 01; Masse de l'élément 1 kg; Volume 0.001333 m3
- emballage: re170201 Bois; quantité 0.001 kg
- emballage: re170203 Plastique; quantité 0.003 kg

**mt21mat010apa** U Lanterneau en coupole fixe parabolique simple vitrage
Données techniques: Coût énergétique 58.800 MJ; Émission de CO2 3.944 kg
Déchets:
- emballage: re150101 Emballages en papier et en carton; quantité 1.245 kg
