# Poteau de protection

- Propriété du fichier: CYPE Ingenieros S.A.
- Format: FIEBDC-3/2016
- Logiciel: Générateur de prix de la construction. CYPE Ingenieros, S.A.
- Date: 28/06/2024
- Zone géographique: Côte d'Ivoire
- Devise: XOF
- Coûts indirects: 3 %
- Frais généraux: 13 %
- Bénéfice: 6 %
- TVA: 18 %

## E Enveloppe et finition extérieure

### EM Menuiseries extérieures

#### EMN Equipement pour quai de chargement

**EMN040** U Poteau de protection.
Poteau de protection en U, de tôle larmée en acier, de 800x400x300 mm, de couleur jaune, fixé à l'aide d'ancrage chimique avec tige filetée.
Inclut: Implantation. Mise en place et fixation du poteau de protection.
Critère pour le métré: Nombre d'unités prévues, selon documentation graphique du Projet.
Critère pour le mémoire: On mesurera le nombre d'unités réellement exécutées selon les spécifications du Projet.

| Code | U | Désignation | Quantité | Prix | Montant |
|---|---|---|---|---|---|
| mt26amc050a | U | Poteau de protection en U, de tôle larmée en acier, de 800x400x300 mm, de couleur jaune, pour la délimitation des espaces et la protection des différents éléments situés au quai de chargement face aux chocs de véhicules. (matériau) | 1 | 99109.2 | 99109.200 |
| mt26aaq010a | U | Ancrage chimique composé de résine et tige filetée en acier galvanisé qualité 5.8, selon NF EN ISO 898-1; avec écrou et rondelle, de 8 mm de diamètre. (matériau) | 2 | 2452.32 | 4904.640 |
| mo011 | h | Compagnon professionnel III/CP2 monteur. (main-d'œuvre) | 0.242 | 1939.14 | 469.272 |
| mo080 | h | Ouvrier professionnel II/OP monteur. (main-d'œuvre) | 0.242 | 1209.92 | 292.801 |
| % | % | Frais de chantier des unités d'ouvrage | 2 % | 104775.913 | 2095.518 |
|  |  | Coûts directs |  |  | 106871.431 |

Déchets:
- pose: mt26aaq010a; facteur de déchet 0.005

## Ressources

**mt26aaq010a** U Ancrage chimique composé de résine et tige filetée en acier galvanisé qualité 5.8
Données techniques: Coût énergétique 3.573 MJ; Émission de CO2 0.205 kg; Code CED 17 09 04; Masse de l'élément 0.07 kg; Volume 0.000047 m3
Déchets:
- emballage: re150101 Emballages en papier et en carton. (composant de déchet); quantité 0.001 kg; Code CED 15 01 01; Masse de l'élément 1 kg; Volume 0.001333 m3
- emballage: re170203 Plastique. (composant de déchet); quantité 0.001 kg; Code CED 17 02 03; Masse de l'élément 1 kg; Volume 0.001667 m3
