# Porte tambour automatique, en acier inoxydable et verre

- Propriété du fichier: CYPE Ingenieros S.A.
- Format: FIEBDC-3/2016
- Logiciel: Générateur de prix de la construction. CYPE Ingenieros, S.A.
- Date: 13/09/2024
- Zone géographique: Côte d'Ivoire
- Devise: XOF
- Coûts indirects: 3 %
- Frais généraux: 13 %
- Bénéfice: 6 %
- TVA: 18 %

## E Enveloppe et finition extérieure

### EM Menuiseries extérieures

#### EMT Portes tambour

**EMT010** U Porte tambour automatique, en acier inoxydable et verre.
Porte tambour automatique motorisée, en acier inoxydable et verre, de 2400 mm de hauteur, 1493 mm de largeur de passage et 2200 mm de diamètre, avec système automatique antiblocage, constituée de: tambour fixe courbe avec verre feuilleté de 17 mm d'épaisseur, doté d'un joint de sécurité aux deux entrées et de radars d'ouverture automatique; 4 vantaux antipaniques en verre trempé, de 12 mm d'épaisseur, fixés à l'aide de pivots supérieur et inférieur; plafond intérieur avec deux panneaux en verre feuilleté, de 18 mm d'épaisseur; profilés en acier inoxydable AISI 304, avec brosses d'étanchéité et arc de fixation en acier inoxydable au sol; mécanismes, panneau de contrôle, moteur avec couvercle amovible, bouton d'urgence et tableau électrique de protection et de manoeuvre.
Inclut: Nettoyage et préparation de la surface support. Implantation. Mise en place de l'axe central. Installation de mécanismes, panneau de contrôle et moteur. Montage des lames giratoires. Mise en place des profilés et des éléments de finition. Connexion électrique. Ajustement et fixation de la porte. Mise en marche.
Critère pour le métré: Nombre d'unités prévues, selon documentation graphique du Projet.
Critère pour le mémoire: On mesurera le nombre d'unités réellement exécutées selon les spécifications du Projet.

| Code | U | Désignation | Quantité | Prix | Montant |
|---|---|---|---|---|---|
| mt26pes010a | U | Porte tambour automatique motorisée, en acier inoxydable et verre, de 2400 mm de hauteur, 1493 mm de largeur de passage et 2200 mm de diamètre, avec système automatique antiblocage, constituée de: tambour fixe courbe avec verre feuilleté de 17 mm d'épaisseur, doté d'un joint de sécurité aux deux entrées et de radars d'ouverture automatique; 4 vantaux antipaniques en verre trempé, de 12 mm d'épaisseur, fixés à l'aide de pivots supérieur et inférieur; plafond intérieur avec deux panneaux en verre feuilleté, de 18 mm d'épaisseur; profilés en acier inoxydable AISI 304, avec brosses d'étanchéité et arc de fixation en acier inoxydable au sol; mécanismes, panneau de contrôle, moteur avec couvercle amovible, bouton d'urgence et tableau électrique de protection et de manoeuvre, selon NF EN 16005. (matériau) | 1 | 21394362.25 | 21394362.250 |
| mo011 | h | Compagnon professionnel III/CP2 monteur. (main-d'œuvre) | 9.693 | 1939.14 | 18796.084 |
| mo080 | h | Ouvrier professionnel II/OP monteur. (main-d'œuvre) | 9.693 | 1209.92 | 11727.755 |
| mo055 | h | Compagnon professionnel III/CP2 vitrier. (main-d'œuvre) | 9.693 | 2008.21 | 19465.580 |
| mo003 | h | Compagnon professionnel III/CP2 électricien. (main-d'œuvre) | 1.212 | 1939.14 | 2350.238 |
| % | % | Frais de chantier des unités d'ouvrage | 2 % | 21446701.907 | 428934.038 |
|  |  | Coûts directs |  |  | 21875635.945 |
