# Enduit traditionnel lisse sur parement extérieur

- Propriété du fichier: CYPE Ingenieros S.A.
- Format: FIEBDC-3/2016
- Logiciel: Générateur de prix de la construction. CYPE Ingenieros, S.A.
- Date: 13/09/2024
- Zone géographique: Côte d'Ivoire
- Devise: XOF
- Coûts indirects: 3 %
- Frais généraux: 13 %
- Bénéfice: 6 %
- TVA: 18 %

## E Enveloppe et finition extérieure

### EN Enduits traditionnels et stucs

#### ENH Enduits à la chaux

**ENH010** m² Enduit traditionnel lisse sur parement extérieur.
Réalisation d'un enduit traditionnel lisse d'épaisseur minimale 10 mm, par application manuelle sur un parement extérieur, préalablement sous-enduit de ciment (non compris dans ce prix), de deux couches de mortier de chaux aérienne éteinte; la première de dosage 1:4 et à gros granulats et la seconde, dont le pigment est compris dans la masse, de dosage 1:3 et à granulats fins de granulométrie très soignée. Finition superficielle: lavage de la surface de la dernière couche appliquée avec de l'eau et une brosse. Comprend la préparation de la surface support, mise en place d'une maille en fibre de verre anti-alcalin pour le renfort des rencontres entre matériaux différents et en abouts de plancher, sur 20% de la surface du parement, la réalisation des joints, des coins, des guides, des arêtes, feuillures, jambages, linteaux, les arrêts aux rencontres avec les parements, les revêtements et les autres éléments placés sur sa surface.
Inclut: Préparation de la surface support. Placement de la maille entre différents matériaux et en abouts de plancher. Calepinage des pans. Préparation et application d'une première couche. Préparation et application d'une seconde couche. Réalisation des joints et des rencontres. Finition superficielle. Révisions et nettoyage final.
Critère pour le métré: Surface mesurée selon documentation graphique du Projet, en déduisant les baies de surface supérieure à 3 m² et en incluant le développement des feuillures.
Critère pour le mémoire: On mesurera la surface réellement exécutée selon les spécifications du Projet, en déduisant les baies de surface supérieure à 3 m² et en incluant le développement des feuillures.

| Code | U | Désignation | Quantité | Prix | Montant |
|---|---|---|---|---|---|
| mt09mor050d | m³ | Mortier de chaux aérienne ou éteinte (1:4), confectionnée sur site. (matériau) | 0.01 | 86702.82 | 867.028 |
| mt09mor050c | m³ | Mortier de chaux aérienne ou éteinte (1:3), confectionnée sur site. (matériau) | 0.007 | 88812.38 | 621.687 |
| mt09var030a | m² | Maille en fibre de verre tissée, avec imprégnation en PVC, de 10x10 mm de vide de maille, anti-alcalin, de 115 à 125 g/m² et 500 µm d'épaisseur, pour armer des enduits traditionnels, enduits de ciment et mortiers. (matériau) | 0.21 | 1089.94 | 228.887 |
| mt09pmr010 | kg | Pigment pour mortiers et enduits. (matériau) | 0.01 | 6328.67 | 63.287 |
| mo039 | h | Compagnon professionnel III/CP2 enduiseur. (main-d'œuvre) | 0.423 | 1887.12 | 798.252 |
| mo079 | h | Ouvrier professionnel II/OP enduiseur. (main-d'œuvre) | 0.423 | 1209.92 | 511.796 |
| mo111 | h | Ouvrier d'exécution I/OE2 enduiseur. (main-d'œuvre) | 0.423 | 1202.3 | 508.573 |
| % | % | Frais de chantier des unités d'ouvrage | 2 % | 3599.510 | 71.990 |
|  |  | Coûts directs |  |  | 3671.500 |

Déchets:
- pose: mt09mor050d Mortier de chaux aérienne ou éteinte (1:4), confectionnée sur site; facteur de déchet 0.03
- pose: mt09mor050c Mortier de chaux aérienne ou éteinte (1:3), confectionnée sur site; facteur de déchet 0.03
- pose: mt09var030a; facteur de déchet 0.055
- pose: mt09pmr010 Pigment pour mortiers et enduits; facteur de déchet 0.03

## Ressources

**mt09mor050d** m³ Mortier de chaux aérienne ou éteinte (1:4), confectionnée sur site
Données techniques: Coût énergétique 60.744 MJ; Émission de CO2 3.016 kg; Code CED 17 09 04; Masse de l'élément 1900 kg; Volume 1.266667 m3
Déchets:
- emballage: re170203 Plastique. (composant de déchet); quantité 0.627 kg; Code CED 17 02 03; Masse de l'élément 1 kg; Volume 0.001667 m3

**mt09mor050c** m³ Mortier de chaux aérienne ou éteinte (1:3), confectionnée sur site
Données techniques: Coût énergétique 60.744 MJ; Émission de CO2 3.016 kg; Code CED 17 09 04; Masse de l'élément 1900 kg; Volume 1.266667 m3
Déchets:
- emballage: re170203 Plastique; quantité 0.627 kg

**mt09var030a** m² Maille en fibre de verre tissée
Données techniques: Coût énergétique 10.710 MJ; Émission de CO2 0.527 kg; Code CED 17 02 03; Masse de l'élément 0.12 kg; Volume 0.0002 m3
Déchets:
- emballage: re170203 Plastique; quantité 0.024 kg

**mt09pmr010** kg Pigment pour mortiers et enduits
Données techniques: Coût énergétique 0.291 MJ; Émission de CO2 0.014 kg; Code CED 17 09 04; Masse de l'élément 1 kg; Volume 0.000667 m3
Déchets:
- emballage: re170203 Plastique; quantité 0.003 kg
