# Rencontre de toiture terrasse chaude, inaccessible avec un parement vertical. Imperméabilisation avec des membranes de PVC

- Propriété du fichier: CYPE Ingenieros S.A.
- Format: FIEBDC-3/2016
- Logiciel: Générateur de prix de la construction. CYPE Ingenieros, S.A.
- Date: 28/06/2024
- Zone géographique: Côte d'Ivoire
- Devise: XOF
- Coûts indirects: 3 %
- Frais généraux: 13 %
- Bénéfice: 6 %
- TVA: 18 %

## E Enveloppe et finition extérieure

### ET Couvertures de toitures terrasses

#### ETI Points singuliers

**ETI280** m Rencontre de toiture terrasse chaude, inaccessible avec un parement vertical. Imperméabilisation avec des membranes de PVC.
Rencontre de toiture terrasse chaude, inaccessible, métallique étanche, type conventionnelle avec un parement vertical; par la mise en place de profilé colaminé en tôle d'acier et PVC-P, avec rebord, pour l'arrêt et la protection de l'imperméabilisation constituée de: bande de finalisation de 50 cm de développement avec membrane d'étanchéité souple en PVC-P, (fv), de 1,2 mm d'épaisseur, avec armature de voile en fibre de verre, et avec résistance aux intempéries, placée librement sur la couche séparatrice, fixée dans les recouvrements par soudure thermoplastique, et soudée aux profilés colaminés en tôle et en PVC-P aux bords, application préalable d'adhésif à base de caoutchouc de polyuréthane et résines synthétiques. Comprend le cordon de scellement appliqué entre le profilé colaminé et le parement, les compléments de renfort en traitement des points singuliers par l'utilisation de pièces spéciales pour la résolution des coins intérieurs et extérieurs.
Inclut: Nettoyage et préparation de la surface. Application de l'adhésif. Mise en place du profilé colaminé. Mise en place de la bande de finalisation. Application du cordon de scellement entre le profilé et le mur.
Critère pour le métré: Longueur mesurée en projection horizontale, selon documentation graphique du Projet.
Critère pour le mémoire: On mesurera, en projection horizontale, la longueur réellement exécutée selon les spécifications du Projet.

| Code | U | Désignation | Quantité | Prix | Montant |
|---|---|---|---|---|---|
| mt15dan050i | l | Adhésif à base de caoutchouc de polyuréthane et résines synthétiques, pour la fixation de membranes d'étanchéités flexibles de PVC-P. (matériau) | 0.03 | 6465.27 | 193.958 |
| mt15dac010c | m² | Membrane d'étanchéité souple en PVC-P, (fv), de 1,2 mm d'épaisseur, avec armature de voile en fibre de verre, et avec résistance aux intempéries, selon NF EN 13956. (matériau) | 0.5 | 9236.11 | 4618.055 |
| mt15dan020y | m | Profilé colaminé en tôle d'acier et PVC-P, avec rebord, pour arrêt d'imperméabilisation aux extrémités des membranes en PVC-P et aux rencontres avec des éléments verticaux. (matériau) | 1 | 2038.46 | 2038.460 |
| mt15dan020z | m | Profilé colaminé en tôle d'acier et PVC-P, plat, pour arrêt d'imperméabilisation aux extrémités des membranes en PVC-P et aux rencontres avec des éléments verticaux. (matériau) | 1 | 2211.11 | 2211.110 |
| mt15sja020a | U | Cartouche de mastic de polyuréthane, de 310 cm³. (matériau) | 0.17 | 5930.47 | 1008.180 |
| mq06hor010 | h | Bétonnière électrique avec une capacité de gâchage de 160 l. (matériel) | 0.012 | 1618.08 | 19.417 |
| mo029 | h | Compagnon professionnel III/CP2 poseur de membranes d'étanchéité. (main-d'œuvre) | 0.115 | 1887.12 | 217.019 |
| mo067 | h | Ouvrier professionnel II/OP poseur de membranes d'étanchéité. (main-d'œuvre) | 0.115 | 1209.92 | 139.141 |
| mo020 | h | Compagnon professionnel III/CP2 construction. (main-d'œuvre) | 0.115 | 1887.12 | 217.019 |
| % | % | Frais de chantier des unités d'ouvrage | 2 % | 10662.359 | 213.247 |
|  |  | Coûts directs |  |  | 10875.606 |

Déchets:
- pose: mt15dac010c; facteur de déchet 0.0434167
- pose: mt15sja020a Cartouche de mastic de polyuréthane, de 310 cm³; facteur de déchet 0.06

## Ressources

**mt15dac010c** m² Membrane d'étanchéité souple en PVC-P
Données techniques: Coût énergétique 123.245 MJ; Émission de CO2 4.400 kg; Code CED 17 06 04; Masse de l'élément 1.5 kg; Volume 0.0025 m3
Déchets:
- emballage: re170203 Plastique. (composant de déchet); quantité 0.026 kg; Code CED 17 02 03; Masse de l'élément 1 kg; Volume 0.001667 m3

**mt15sja020a** U Cartouche de mastic de polyuréthane, de 310 cm³
Données techniques: Coût énergétique 67.793 MJ; Émission de CO2 3.302 kg; Code CED 17 09 04; Masse de l'élément 0.403 kg; Volume 0.000269 m3
Déchets:
- emballage: re170203 Plastique; quantité 0.1 kg
