# Panneau structural en bois, pour support continu de couverture en toiture inclinée

- Propriété du fichier: CYPE Ingenieros S.A.
- Format: FIEBDC-3/2016
- Logiciel: Générateur de prix de la construction. CYPE Ingenieros, S.A.
- Date: 13/09/2024
- Zone géographique: Côte d'Ivoire
- Devise: XOF
- Coûts indirects: 3 %
- Frais généraux: 13 %
- Bénéfice: 6 %
- TVA: 18 %

## E Enveloppe et finition extérieure

### EU Couvertures de toitures inclinées

#### EUF Supports de couverture

**EUF010** m² Panneau structural en bois, pour support continu de couverture en toiture inclinée.
Panneau structural OSB de lamelles de bois minces, longues et orientées, pour usage en milieu humide, classe OSB/3, selon NF EN 300, de 12 mm d'épaisseur, avec bords droits, fixé mécaniquement sur la structure porteuse en bois; pour support continu de couverture en toiture inclinée. Comprend les clous, en acier galvanisé à haute adhérence.
Inclut: Implantation. Découpe des pièces. Fixation mécanique des pièces au support.
Critère pour le métré: Surface du versant mesurée en grandeur réelle, selon documentation graphique du Projet.
Critère pour le mémoire: On mesurera, en grandeur réelle, la surface réellement exécutée selon les spécifications du Projet.

| Code | U | Désignation | Quantité | Prix | Montant |
|---|---|---|---|---|---|
| mt07tdm040b | m² | Panneau structural OSB de lamelles de bois minces, longues et orientées, pour usage en milieu humide, classe OSB/3, selon NF EN 300, de 12 mm d'épaisseur, avec bords droits, Euroclasse D-s2, d0 de réaction au feu, selon NF EN 13501-1, classe E1 en émission de formaldéhyde, selon NF EN 13986. (matériau) | 1.05 | 5413.22 | 5683.881 |
| mt07emr111d | U | Clou, de 4 mm de diamètre et 75 mm de longueur, en acier galvanisé à haute adhérence. (matériau) | 5 | 103.49 | 517.450 |
| mo017 | h | Compagnon professionnel III/CP2 menuisier bois. (main-d'œuvre) | 0.212 | 1914.41 | 405.855 |
| mo058 | h | Ouvrier professionnel II/OP menuisier bois. (main-d'œuvre) | 0.212 | 1217.4 | 258.089 |
| % | % | Frais de chantier des unités d'ouvrage | 2 % | 6865.275 | 137.306 |
|  |  | Coûts directs |  |  | 7002.581 |

Déchets:
- pose: mt07tdm040b; facteur de déchet 0.0120536

## Ressources

**mt07tdm040b** m² Panneau structural OSB de lamelles de bois minces
Données techniques: Coût énergétique 243.442 MJ; Émission de CO2 3.193 kg; Code CED 17 02 01; Masse de l'élément 7.32 kg; Volume 0.006655 m3
Déchets:
- emballage: re170203 Plastique. (composant de déchet); quantité 0.025 kg; Code CED 17 02 03; Masse de l'élément 1 kg; Volume 0.001667 m3

**mt07emr111d** U Clou, de 4 mm de diamètre et 75 mm de longueur, en acier galvanisé à haute adhérence
Données techniques: Coût énergétique 4.647 MJ; Émission de CO2 0.317 kg
Déchets:
- emballage: re150101 Emballages en papier et en carton. (composant de déchet); quantité 0.09 kg; Code CED 15 01 01; Masse de l'élément 1 kg; Volume 0.001333 m3
- emballage: re170203 Plastique; quantité 0.045 kg
