# Rencontre d'un versant avec des cheminées ou des conduits de ventilation

- Propriété du fichier: CYPE Ingenieros S.A.
- Format: FIEBDC-3/2016
- Logiciel: Générateur de prix de la construction. CYPE Ingenieros, S.A.
- Date: 28/06/2024
- Zone géographique: Côte d'Ivoire
- Devise: XOF
- Coûts indirects: 3 %
- Frais généraux: 13 %
- Bénéfice: 6 %
- TVA: 18 %

## E Enveloppe et finition extérieure

### EU Couvertures de toitures inclinées

#### EUS Solins

**EUS010** U Rencontre d'un versant avec des cheminées ou des conduits de ventilation.
Rencontre d'un versant de toit avec des cheminées ou des conduits de ventilation, de dimensions 150x60 cm, sur une toiture inclinée, imperméabilisation avec closoir bavette souple autoadhésif en aluminium, avec la surface en relief et revêtue sur une de ses faces avec une couche adhésive en butyle de 0,15 mm d'épaisseur, de 30 cm de largeur protégée avec profilé en tôle d'acier galvanisé, fixée au parement avec vis.
Inclut: Mise en place du closoir bavette souple autoadhésif. Fixation du profilé métallique. Scellement des joints.
Critère pour le métré: Nombre d'unités prévues, selon documentation graphique du Projet.
Critère pour le mémoire: On mesurera le nombre d'unités réellement exécutées selon les spécifications du Projet.

| Code | U | Désignation | Quantité | Prix | Montant |
|---|---|---|---|---|---|
| mt13aev010aa | m | Closoir bavette souple autoadhésif en aluminium, avec la surface en relief et revêtue sur une de ses faces avec une couche adhésive en butyle de 0,15 mm d'épaisseur, de 30 cm de largeur; pour l'imperméabilisation de rencontres. (matériau) | 13.2 | 8819.42 | 116416.344 |
| mt15acc020c | m | Tôle en acier galvanisé, épaisseur 0,8 mm, développement 300 mm, et 2 plis. (matériau) | 4.2 | 1722.54 | 7234.668 |
| mt26aaa240be | U | Cheville en nylon avec vis à tête fraisée, en acier galvanisé, de 8 mm de diamètre et 80 mm de longueur. (matériau) | 17 | 465.09 | 7906.530 |
| mt15sja020a | U | Cartouche de mastic de polyuréthane, de 310 cm³. (matériau) | 0.714 | 5930.47 | 4234.356 |
| mo011 | h | Compagnon professionnel III/CP2 monteur. (main-d'œuvre) | 0.279 | 1939.14 | 541.020 |
| mo080 | h | Ouvrier professionnel II/OP monteur. (main-d'œuvre) | 0.279 | 1209.92 | 337.568 |
| % | % | Frais de chantier des unités d'ouvrage | 2 % | 136670.486 | 2733.410 |
|  |  | Coûts directs |  |  | 139403.896 |

Déchets:
- pose: mt13aev010aa; facteur de déchet 0.024
- pose: mt15acc020c Tôle en acier galvanisé, épaisseur 0,8 mm, développement 300 mm, et 2 plis; facteur de déchet 0.0158735
- pose: mt26aaa240be Cheville en nylon avec vis à tête fraisée, en acier galvanisé, de 8 mm de diamètre et 80 mm de longueur; facteur de déchet 0.00336364
- pose: mt15sja020a Cartouche de mastic de polyuréthane, de 310 cm³; facteur de déchet 0.06

## Ressources

**mt13aev010aa** m Closoir bavette souple autoadhésif en aluminium
Données techniques: Coût énergétique 363.493 MJ; Émission de CO2 26.736 kg; Code CED 17 04 02; Masse de l'élément 3.24 kg; Volume 0.00216 m3
Déchets:
- emballage: re170203 Plastique. (composant de déchet); quantité 0.008 kg; Code CED 17 02 03; Masse de l'élément 1 kg; Volume 0.001667 m3

**mt15acc020c** m Tôle en acier galvanisé, épaisseur 0,8 mm, développement 300 mm, et 2 plis
Données techniques: Coût énergétique 59.281 MJ; Émission de CO2 6.018 kg; Code CED 17 04 05; Masse de l'élément 2.34 kg; Volume 0.001114 m3
Déchets:
- emballage: re170203 Plastique; quantité 0.006 kg

**mt26aaa240be** U Cheville en nylon avec vis à tête fraisée, en acier galvanisé, de 8 mm de diamètre et 80 mm de longueur
Données techniques: Coût énergétique 0.792 MJ; Émission de CO2 0.066 kg; Code CED 17 04 05; Masse de l'élément 0.022 kg; Volume 0.00001 m3
Déchets:
- emballage: re150101 Emballages en papier et en carton. (composant de déchet); quantité 0.001 kg; Code CED 15 01 01; Masse de l'élément 1 kg; Volume 0.001333 m3

**mt15sja020a** U Cartouche de mastic de polyuréthane, de 310 cm³
Données techniques: Coût énergétique 67.793 MJ; Émission de CO2 3.302 kg; Code CED 17 09 04; Masse de l'élément 0.403 kg; Volume 0.000269 m3
Déchets:
- emballage: re170203 Plastique; quantité 0.1 kg
