# Pose d'un petit élément sur maçonnerie de briques

- Propriété du fichier: CYPE Ingenieros S.A.
- Format: FIEBDC-3/2016
- Logiciel: Générateur de prix de la construction. CYPE Ingenieros, S.A.
- Date: 28/06/2024
- Zone géographique: Côte d'Ivoire
- Devise: XOF
- Coûts indirects: 3 %
- Frais généraux: 13 %
- Bénéfice: 6 %
- TVA: 18 %

## F Aménagements et finitions

### FB Travaux généraux de maçonnerie

#### FBP Pose

**FBP010** U Pose d'un petit élément sur maçonnerie de briques.
Pose d'un petit élément sur maçonnerie de brique creuse en terre cuite, avec pâte de plâtre B1.
Inclut: Implantation. Réalisation d'ouvertures pour encastrer les ancrages. Bouchage des trous.
Critère pour le métré: Nombre d'unités prévues, selon documentation graphique du Projet.
Critère pour le mémoire: On mesurera le nombre d'unités réellement exécutées selon les spécifications du Projet.

| Code | U | Désignation | Quantité | Prix | Montant |
|---|---|---|---|---|---|
| mt09pye010b | m³ | Pâte de plâtre de construction B1, selon NF EN 13279-1. (matériau) | 0.001 | 104423.11 | 104.423 |
| mo020 | h | Compagnon professionnel III/CP2 construction. (main-d'œuvre) | 0.247 | 1887.12 | 466.119 |
| mo113 | h | Ouvrier d'exécution I/OE1 construction. (main-d'œuvre) | 0.123 | 1164.21 | 143.198 |
| % | % | Frais de chantier des unités d'ouvrage | 2 % | 713.740 | 14.275 |
|  |  | Coûts directs |  |  | 728.015 |

Déchets:
- pose: mt09pye010b Pâte de plâtre de construction B1, selon NF EN 13279-1; facteur de déchet 0.015

## Ressources

**mt09pye010b** m³ Pâte de plâtre de construction B1, selon NF EN 13279-1
Données techniques: Coût énergétique 3829.241 MJ; Émission de CO2 183.696 kg; Code CED 17 08 02; Masse de l'élément 1150 kg; Volume 1.15 m3
Déchets:
- emballage: re150101 Emballages en papier et en carton. (composant de déchet); quantité 9 kg; Code CED 15 01 01; Masse de l'élément 1 kg; Volume 0.001333 m3
- emballage: re170201 Bois. (composant de déchet); quantité 0.421 kg; Code CED 17 02 01; Masse de l'élément 1 kg; Volume 0.000909 m3
- emballage: re170203 Plastique. (composant de déchet); quantité 0.9 kg; Code CED 17 02 03; Masse de l'élément 1 kg; Volume 0.001667 m3
