# Isolation acoustique au bruit aérien et au bruit de choc des chapes flottantes, avec des membranes viscoélastiques

- Propriété du fichier: CYPE Ingenieros S.A.
- Format: FIEBDC-3/2016
- Logiciel: Générateur de prix de la construction. CYPE Ingenieros, S.A.
- Date: 28/06/2024
- Zone géographique: Côte d'Ivoire
- Devise: XOF
- Coûts indirects: 3 %
- Frais généraux: 13 %
- Bénéfice: 6 %
- TVA: 18 %

## F Aménagements et finitions

### FI Isolations intérieures

#### FIH Chapes flottantes

**FIH140** m² Isolation acoustique au bruit aérien et au bruit de choc des chapes flottantes, avec des membranes viscoélastiques.
Isolation acoustique au bruit aérien et au bruit de choc des chapes flottantes, avec membranes viscoélastiques de haute densité, de 5 mm d'épaisseur et désolidarisation périmétrique réalisée avec le même matériau isolant. Mise en place: en se superposant.
Inclut: Nettoyage et préparation de la surface support. Mise en place de l'isolant sur le plancher. Découpe de l'isolant.
Critère pour le métré: Surface mesurée selon documentation graphique du Projet.
Critère pour le mémoire: On mesurera la surface réellement exécutée selon les spécifications du Projet.

| Code | U | Désignation | Quantité | Prix | Montant |
|---|---|---|---|---|---|
| mt16pts020fdb | m² | Membrane viscoélastique de haute densité, de 5 mm d'épaisseur; avec 34 dB d'indice global de réduction acoustique, Rw. (matériau) | 1.15 | 4557.85 | 5241.528 |
| mo054 | h | Compagnon professionnel III/CP2 poseur d'isolants rigides ou flexibles. (main-d'œuvre) | 0.092 | 1939.14 | 178.401 |
| mo101 | h | Ouvrier professionnel II/OP poseur d'isolants rigides ou flexibles. (main-d'œuvre) | 0.092 | 1209.92 | 111.313 |
| % | % | Frais de chantier des unités d'ouvrage | 2 % | 5531.242 | 110.625 |
|  |  | Coûts directs |  |  | 5641.867 |

Déchets:
- pose: mt16pts020fdb Membrane viscoélastique de haute densité, de 5 mm d'épaisseur; avec 34 dB d'indice global de réduction acoustique, Rw; facteur de déchet 0.07

## Ressources

**mt16pts020fdb** m² Membrane viscoélastique de haute densité, de 5 mm d'épaisseur; avec 34 dB d'indice global de réduction acoustique, Rw
Données techniques: Coût énergétique 441.944 MJ; Émission de CO2 17.241 kg; Code CED 17 03 02; Masse de l'élément 10 kg; Volume 0.01 m3
Déchets:
- emballage: re170203 Plastique. (composant de déchet); quantité 0.05 kg; Code CED 17 02 03; Masse de l'élément 1 kg; Volume 0.001667 m3
