# Isolation acoustique au bruit aérien et au bruit de choc des chapes flottantes, avec des complexes multicouches

- Propriété du fichier: CYPE Ingenieros S.A.
- Format: FIEBDC-3/2016
- Logiciel: Générateur de prix de la construction. CYPE Ingenieros, S.A.
- Date: 13/09/2024
- Zone géographique: Côte d'Ivoire
- Devise: XOF
- Coûts indirects: 3 %
- Frais généraux: 13 %
- Bénéfice: 6 %
- TVA: 18 %

## F Aménagements et finitions

### FI Isolations intérieures

#### FIH Chapes flottantes

**FIH120** m² Isolation acoustique au bruit aérien et au bruit de choc des chapes flottantes, avec des complexes multicouches.
Isolation acoustique au bruit aérien et au bruit de choc des chapes flottantes, avec complexes constitués de membranes de caoutchouc synthétique EPDM sur lesquelles il est collé, sur l'une de leurs faces, une membrane en mousse de polyéthylène réticulé de résistance à la compression élevée et une fliseline collée par la face du caoutchouc, de 5,5 mm d'épaisseur et désolidarisation périmétrique réalisée avec le même matériau isolant. Mise en place: face à face. Comprend le ruban autoadhésif pour le scellement des joints.
Inclut: Nettoyage et préparation de la surface support. Mise en place de l'isolant sur le plancher. Découpe de l'isolant.
Critère pour le métré: Surface mesurée selon documentation graphique du Projet.
Critère pour le mémoire: On mesurera la surface réellement exécutée selon les spécifications du Projet.

| Code | U | Désignation | Quantité | Prix | Montant |
|---|---|---|---|---|---|
| mt16ppt020a | m² | Complexe constitué d'une membrane de caoutchouc synthétique EPDM sur laquelle il est collé, sur l'une de ses faces, une membrane en mousse de polyéthylène réticulé de résistance à la compression élevée et une fliseline collée par la face du caoutchouc, de 5,5 mm d'épaisseur. (matériau) | 1.22 | 5741.81 | 7005.008 |
| mt16aaa030 | m | Ruban autoadhésif pour le scellement des joints. (matériau) | 0.1 | 253.69 | 25.369 |
| mo054 | h | Compagnon professionnel III/CP2 poseur d'isolants rigides ou flexibles. (main-d'œuvre) | 0.092 | 1939.14 | 178.401 |
| mo101 | h | Ouvrier professionnel II/OP poseur d'isolants rigides ou flexibles. (main-d'œuvre) | 0.092 | 1209.92 | 111.313 |
| % | % | Frais de chantier des unités d'ouvrage | 2 % | 7320.091 | 146.402 |
|  |  | Coûts directs |  |  | 7466.493 |

Déchets:
- pose: mt16ppt020a; facteur de déchet 0.0581039
- pose: mt16aaa030 Ruban autoadhésif pour le scellement des joints; facteur de déchet 0.07

## Ressources

**mt16ppt020a** m² Complexe constitué d'une membrane de caoutchouc synthétique EPDM sur laquelle il est collé
Données techniques: Coût énergétique 276.601 MJ; Émission de CO2 8.882 kg; Code CED 17 06 04; Masse de l'élément 3.62 kg; Volume 0.006033 m3
Déchets:
- emballage: re170203 Plastique. (composant de déchet); quantité 0.025 kg; Code CED 17 02 03; Masse de l'élément 1 kg; Volume 0.001667 m3

**mt16aaa030** m Ruban autoadhésif pour le scellement des joints
Données techniques: Coût énergétique 0.339 MJ; Émission de CO2 0.017 kg; Code CED 17 06 04; Masse de l'élément 0.0025 kg; Volume 0.000004 m3
Déchets:
- emballage: re170203 Plastique; quantité 0.001 kg
