# Isolation acoustique au bruit aérien et au bruit de choc sous des planchers en bois massif ou en bois laminé, avec des complexes multicouches

- Propriété du fichier: CYPE Ingenieros S.A.
- Format: FIEBDC-3/2016
- Logiciel: Générateur de prix de la construction. CYPE Ingenieros, S.A.
- Date: 28/06/2024
- Zone géographique: Côte d'Ivoire
- Devise: XOF
- Coûts indirects: 3 %
- Frais généraux: 13 %
- Bénéfice: 6 %
- TVA: 18 %

## F Aménagements et finitions

### FI Isolations intérieures

#### FIP Parquets flottants

**FIP040** m² Isolation acoustique au bruit aérien et au bruit de choc sous des planchers en bois massif ou en bois laminé, avec des complexes multicouches.
Isolation acoustique au bruit aérien et au bruit de choc sous des planchers en bois massif ou en bois laminé, avec complexes multicouches, de 3,9 mm d'épaisseur, constitués d'un film en polyéthylène et une membrane viscoélastique de haute densité et désolidarisation périmétrique réalisée avec le même matériau isolant. Mise en place: face à face. Comprend le ruban autoadhésif en mousse de polyéthylène réticulé, pour le scellement des joints.
Critère d'évaluation économique: Le prix ne comprend pas le plancher en bois ou laminé.
Inclut: Nettoyage et préparation de la surface support. Mise en place de l'isolant sur la surface support. Découpe de l'isolant. Scellement des joints et des liaisons.
Critère pour le métré: Surface mesurée selon documentation graphique du Projet.
Critère pour le mémoire: On mesurera la surface réellement exécutée selon les spécifications du Projet.

| Code | U | Désignation | Quantité | Prix | Montant |
|---|---|---|---|---|---|
| mt16ptd025q | m² | Complexe multicouche, de 3,9 mm d'épaisseur, constitué d'un film en polyéthylène et une membrane viscoélastique de haute densité, résistance thermique 0,078 m²K/W, conductivité thermique 0,05 W/(mK) et rigidité dynamique inférieure à 70 MN/m³; fournissant une réduction du niveau global de pression au bruit de choc de 22 dB et une réduction du niveau global pondéré de pression au bruit aérien de 4 dBA. (matériau) | 1.22 | 8474.91 | 10339.390 |
| mt16ptd042i | m | Ruban autoadhésif en mousse de polyéthylène réticulé, de 70 mm de largeur et 3 mm d'épaisseur, résistance thermique 0,075 m²K/W, conductivité thermique 0,04 W/(mK) et rigidité dynamique inférieure à 100 MN/m³, Euroclasse F de réaction au feu selon NF EN 13501-1. (matériau) | 0.4 | 465.09 | 186.036 |
| mo054 | h | Compagnon professionnel III/CP2 poseur d'isolants rigides ou flexibles. (main-d'œuvre) | 0.115 | 1939.14 | 223.001 |
| mo101 | h | Ouvrier professionnel II/OP poseur d'isolants rigides ou flexibles. (main-d'œuvre) | 0.115 | 1209.92 | 139.141 |
| % | % | Frais de chantier des unités d'ouvrage | 2 % | 10887.568 | 217.751 |
|  |  | Coûts directs |  |  | 11105.319 |

Déchets:
- pose: mt16ptd025q; facteur de déchet 0.0496799
- pose: mt16ptd042i; facteur de déchet 0.06

## Ressources

**mt16ptd025q** m² Complexe multicouche
Données techniques: Coût énergétique 222.151 MJ; Émission de CO2 7.692 kg; Code CED 17 03 02; Masse de l'élément 2.49 kg; Volume 0.00249 m3
Déchets:
- emballage: re170203 Plastique. (composant de déchet); quantité 0.062 kg; Code CED 17 02 03; Masse de l'élément 1 kg; Volume 0.001667 m3

**mt16ptd042i** m Ruban autoadhésif en mousse de polyéthylène réticulé
Données techniques: Coût énergétique 0.960 MJ; Émission de CO2 0.035 kg; Code CED 17 06 04; Masse de l'élément 0.0063 kg; Volume 0.00001 m3
Déchets:
- emballage: re170203 Plastique; quantité 0.001 kg
