# Coffre fort

- Propriété du fichier: CYPE Ingenieros S.A.
- Format: FIEBDC-3/2016
- Logiciel: Générateur de prix de la construction. CYPE Ingenieros, S.A.
- Date: 28/06/2024
- Zone géographique: Côte d'Ivoire
- Devise: XOF
- Coûts indirects: 3 %
- Frais généraux: 13 %
- Bénéfice: 6 %
- TVA: 18 %

## F Aménagements et finitions

### FK Menuiseries intérieures et meubles

#### FKC Coffres forts

**FKC010** U Coffre fort.
Fourniture et installation en surface de coffre fort domestique, avec serrure avec clavier électronique, avec retard programmable et code d'urgence, serrure d'urgence de sécurité avec clé à gorges, couleur grise, de 480x342x350 mm de dimensions extérieures, 468x338x310 mm de dimensions intérieures, 6,0 mm d'épaisseur de la porte et 2,0 mm d'épaisseur des parois.
Inclut: Implantation. Mise en place du coffre fort.
Critère pour le métré: Nombre d'unités prévues, selon documentation graphique du Projet.
Critère pour le mémoire: On mesurera le nombre d'unités réellement mises en place selon les spécifications du Projet.

| Code | U | Désignation | Quantité | Prix | Montant |
|---|---|---|---|---|---|
| mt41btv600cccc | U | Coffre fort domestique à installer en surface, avec serrure avec clavier électronique, avec retard programmable et code d'urgence, serrure d'urgence de sécurité avec clé à gorges et quatre boulons de 25 mm de diamètre, couleur grise, de 480x342x350 mm de dimensions extérieures, 468x338x310 mm de dimensions intérieures, 6 mm d'épaisseur de la porte et 2 mm d'épaisseur des parois, avec illumination intérieur avec led. (matériau) | 1 | 138623.63 | 138623.630 |
| mo011 | h | Compagnon professionnel III/CP2 monteur. (main-d'œuvre) | 0.7 | 1939.14 | 1357.398 |
| mo080 | h | Ouvrier professionnel II/OP monteur. (main-d'œuvre) | 0.7 | 1209.92 | 846.944 |
| mo020 | h | Compagnon professionnel III/CP2 construction. (main-d'œuvre) | 1.248 | 1887.12 | 2355.126 |
| mo077 | h | Ouvrier professionnel II/OP construction. (main-d'œuvre) | 1.248 | 1209.92 | 1509.980 |
| % | % | Frais de chantier des unités d'ouvrage | 2 % | 144693.078 | 2893.862 |
|  |  | Coûts directs |  |  | 147586.940 |
