# Coffre fort

- Propriété du fichier: CYPE Ingenieros S.A.
- Format: FIEBDC-3/2016
- Logiciel: Générateur de prix de la construction. CYPE Ingenieros, S.A.
- Date: 28/06/2024
- Zone géographique: Côte d'Ivoire
- Devise: XOF
- Coûts indirects: 3 %
- Frais généraux: 13 %
- Bénéfice: 6 %
- TVA: 18 %

## F Aménagements et finitions

### FK Menuiseries intérieures et meubles

#### FKC Coffres forts

**FKC010** U Coffre fort.
Fourniture et installation encastrée de coffre fort domestique, avec serrure avec clavier électronique, avec retard programmable et code d'urgence, serrure d'urgence de sécurité avec clé à gorges et 8 orifices de fixation, couleur grise, de 372x510x300 mm de dimensions extérieures, 292x472x260 mm de dimensions intérieures, 6,0 mm d'épaisseur de la porte et 1,5 mm d'épaisseur des parois. Comprend les barres à haute adhérence de 6 mm de diamètre d'acier NF EN 10080 Fe E 500 et le treillis soudé 150x300 mm et Ø 8,0-7,0 mm en acier FE E 500 pour l'ancrage du coffre fort au parement, le mortier de ciment pour le remplissage du trou de réservation autour du coffre fort, l'impression transparente à base de polyuréthane, pour mastics acryliques sur surfaces poreuses et le silicone neutre oxymique pour le scellement des joints.
Critère d'évaluation économique: Le prix comprend les travaux auxiliaires de maçonnerie, mais il ne comprend pas la formation du trou de réservation.
Inclut: Préparation du trou de réservation. Préparation du coffre fort. Ancrage du coffre fort au parement. Remplissage du trou de réservation autour du coffre fort avec du mortier. Réalisation des arrêts. Scellement des joints.
Critère pour le métré: Nombre d'unités prévues, selon documentation graphique du Projet.
Critère pour le mémoire: On mesurera le nombre d'unités réellement mises en place selon les spécifications du Projet.

| Code | U | Désignation | Quantité | Prix | Montant |
|---|---|---|---|---|---|
| mt41btv600hggi | U | Coffre fort domestique à encastrer, avec serrure avec clavier électronique, avec retard programmable et code d'urgence, serrure d'urgence de sécurité avec clé à gorges et deux boulons de 20 mm de diamètre et 8 orifices de fixation, couleur grise, de 372x510x300 mm de dimensions extérieures, 292x472x260 mm de dimensions intérieures, 6 mm d'épaisseur de la porte et 1,5 mm d'épaisseur des parois, avec illumination intérieur avec led. (matériau) | 1 | 125499.5 | 125499.500 |
| mt07aco055e | kg | Barres en acier haute adhérence, Fe E 500, de divers diamètres. (matériau) | 10 | 729.61 | 7296.100 |
| mt07ame100ggh | m² | Treillis soudé 150x300 mm, fils porteurs de 8 mm de diamètre et fils de répartition de 7 mm de diamètre, en acier Fe E 500. (matériau) | 10 | 2809.38 | 28093.800 |
| mt09mif010ka | t | Mortier industriel pour maçonnerie, de ciment, couleur grise, avec adjuvant hydrofuge, catégorie M-10 (résistance à la compression 10 N/mm²), fourni en sacs, selon NF EN 998-2. (matériau) | 0.05 | 46396.21 | 2319.811 |
| mt22www070a | l | Impression transparente à base de polyuréthane, pour mastics acryliques sur surfaces poreuses. (matériau) | 0.002 | 19618.55 | 39.237 |
| mt22www050a | U | Cartouche de 300 ml de silicone neutre oxymique, à élasticité permanente et séchage rapide, couleur blanche, intervalle de température de travail de -60 à 150°C, avec résistance aux rayons UV, dureté Shore A approchée de 22, selon NF EN ISO 868 et élongation à la rupture >= 800%, selon NF EN ISO 8339. (matériau) | 0.002 | 3999.82 | 8.000 |
| mo011 | h | Compagnon professionnel III/CP2 monteur. (main-d'œuvre) | 1.423 | 1939.14 | 2759.396 |
| mo080 | h | Ouvrier professionnel II/OP monteur. (main-d'œuvre) | 1.423 | 1209.92 | 1721.716 |
| mo020 | h | Compagnon professionnel III/CP2 construction. (main-d'œuvre) | 3.611 | 1887.12 | 6814.390 |
| mo077 | h | Ouvrier professionnel II/OP construction. (main-d'œuvre) | 3.611 | 1209.92 | 4369.021 |
| % | % | Frais de chantier des unités d'ouvrage | 2 % | 178920.971 | 3578.419 |
|  |  | Coûts directs |  |  | 182499.390 |

Déchets:
- pose: mt07aco055e Barres en acier haute adhérence, Fe E 500, de divers diamètres; facteur de déchet 0.0075
- pose: mt07ame100ggh; facteur de déchet 0.0192871
- pose: mt09mif010ka; facteur de déchet 0.0189
- pose: mt22www070a Impression transparente à base de polyuréthane, pour mastics acryliques sur surfaces poreuses; facteur de déchet 0.03
- pose: mt22www050a; facteur de déchet 0.06

## Ressources

**mt07aco055e** kg Barres en acier haute adhérence, Fe E 500, de divers diamètres
Données techniques: Coût énergétique 9.830 MJ; Émission de CO2 0.510 kg; Code CED 17 04 05; Masse de l'élément 1 kg; Volume 0.000476 m3

**mt07ame100ggh** m² Treillis soudé 150x300 mm
Données techniques: Coût énergétique 34.926 MJ; Émission de CO2 1.812 kg; Code CED 17 04 05; Masse de l'élément 3.553 kg; Volume 0.001692 m3

**mt09mif010ka** t Mortier industriel pour maçonnerie
Données techniques: Coût énergétique 2050.870 MJ; Émission de CO2 177.583 kg; Code CED 17 01 01; Masse de l'élément 1000 kg; Volume 0.666667 m3
Déchets:
- emballage: re150101 Emballages en papier et en carton. (composant de déchet); quantité 8.571 kg; Code CED 15 01 01; Masse de l'élément 1 kg; Volume 0.001333 m3
- emballage: re170201 Bois. (composant de déchet); quantité 0.463 kg; Code CED 17 02 01; Masse de l'élément 1 kg; Volume 0.000909 m3
- emballage: re170203 Plastique. (composant de déchet); quantité 0.241 kg; Code CED 17 02 03; Masse de l'élément 1 kg; Volume 0.001667 m3

**mt22www070a** l Impression transparente à base de polyuréthane, pour mastics acryliques sur surfaces poreuses
Données techniques: Coût énergétique 149.135 MJ; Émission de CO2 7.243 kg; Code CED 17 09 04; Masse de l'élément 1.03 kg; Volume 0.000687 m3
Déchets:
- emballage: re150104 Emballages métalliques. (composant de déchet); quantité 0.064 kg; Code CED 15 01 04; Masse de l'élément 1 kg; Volume 0.001667 m3

**mt22www050a** U Cartouche de 300 ml de silicone neutre oxymique
Données techniques: Coût énergétique 61.288 MJ; Émission de CO2 2.605 kg; Code CED 17 09 04; Masse de l'élément 0.3 kg; Volume 0.0002 m3
Déchets:
- emballage: re170203 Plastique; quantité 0.1 kg
