# Suppression d'une couche de peinture de parement intérieur

- Propriété du fichier: CYPE Ingenieros S.A.
- Format: FIEBDC-3/2016
- Logiciel: Générateur de prix de la construction. CYPE Ingenieros, S.A.
- Date: 28/06/2024
- Zone géographique: Côte d'Ivoire
- Devise: XOF
- Coûts indirects: 3 %
- Frais généraux: 13 %
- Bénéfice: 6 %
- TVA: 18 %

## F Aménagements et finitions

### FP Peintures

#### FPR Réparation

**FPR010** m² Suppression d'une couche de peinture de parement intérieur.
Suppression d'une couche de peinture peinture plastique, finition lisse, appliquée sur parement vertical intérieur, avec des moyens manuels, avec raclette et spatule, et l'application au pinceau de 0,175 l/m² de décapant universel de haute efficacité, en imprégnant la peinture existante, et en la supprimant avec une spatule une fois ramollie.
Inclut: Protection des éléments du contour qui pourraient être affectés pendant les travaux. Application du décapant. Suppression de la couche de peinture. Retrait et entassement des restes générés. Chargement des restes générés dans le camion ou la benne.
Critère pour le métré: Surface mesurée selon documentation graphique du Projet.
Critère pour le mémoire: On mesurera la surface réellement exécutée selon les spécifications du Projet.

| Code | U | Désignation | Quantité | Prix | Montant |
|---|---|---|---|---|---|
| mt27pfj201a | l | Décapant universel de haute efficacité, à base de dissolvants organiques, à appliquer à la brosse ou au rouleau. (matériau) | 0.175 | 13367.75 | 2339.356 |
| mo076 | h | Ouvrier professionnel II/OP peintre. (main-d'œuvre) | 0.193 | 1209.92 | 233.515 |
| % | % | Frais de chantier des unités d'ouvrage | 2 % | 2572.871 | 51.457 |
|  |  | Coûts directs |  |  | 2624.328 |

Déchets:
- pose: mt27pfj201a Décapant universel de haute efficacité, à base de dissolvants organiques, à appliquer à la brosse ou au rouleau; facteur de déchet 0.0275
- démolition: ruo080111 Déchets de peinture et de vernis contenant des dissolvants organiques ou autres substances dangereuses. (composant de déchet); quantité 0.388 kg; Code CED 08 01 11; Masse de l'élément 1 kg; Volume 0.001111 m3

## Ressources

**mt27pfj201a** l Décapant universel de haute efficacité, à base de dissolvants organiques, à appliquer à la brosse ou au rouleau
Données techniques: Coût énergétique 106.560 MJ; Émission de CO2 15.717 kg; Code CED 08 01 21; Masse de l'élément 1.06 kg; Volume 0.001178 m3
Déchets:
- emballage: re150104 Emballages métalliques. (composant de déchet); quantité 0.057 kg; Code CED 15 01 04; Masse de l'élément 1 kg; Volume 0.001667 m3
