# Parquet mosaïque

- Propriété du fichier: CYPE Ingenieros S.A.
- Format: FIEBDC-3/2016
- Logiciel: Générateur de prix de la construction. CYPE Ingenieros, S.A.
- Date: 15/04/2024
- Zone géographique: Côte d'Ivoire
- Devise: XOF
- Coûts indirects: 3 %
- Frais généraux: 13 %
- Bénéfice: 6 %
- TVA: 18 %

## F Aménagements et finitions

### FS Revêtements de sols

#### FSB Bois

**FSB050** m² Parquet mosaïque.
Parquet mosaïque incrusté, constitué de planchettes en bois d'eucalyptus, de 120x24x8 mm, adossées les unes aux autres mais non unies entre elles, placées avec un adhésif à base de polyuréthane en damier. Comprend le ponçage, le polissage, le rebouchage, l'application de couches de fond et le vernis final avec trois couches de vernis de polyuréthane de deux composants P-6/8.
Inclut: Déversement et extension de l'adhésif sur le support. Mise en place des planches de parquet. Nettoyage de l'adhésif excédant. Ponçage et lissage de la surface. Rebouchage et application de la couche de fond. Verni.
Critère pour le métré: Surface utile, mesurée selon documentation graphique du Projet. Le métré par casses et découpes n'a pas été augmenté, puisque 5% de pièces de plus ont été considérées dans la décomposition.
Critère pour le mémoire: On mesurera la surface réellement exécutée selon les spécifications du Projet.

| Code | U | Désignation | Quantité | Prix | Montant |
|---|---|---|---|---|---|
| mt18mva040 | kg | Adhésif de réaction en polyuréthane, pour collage du bois. (matériau) | 1.1 | 2815.94 | 3097.534 |
| mt18mpm010c | m² | Planchette de petit lamparquet, bois massif d'eucalyptus, 120x24x8 mm. (matériau) | 1.03 | 11483.61 | 11828.118 |
| mt27tmp010 | l | Vernis de polyuréthane à deux composants P-6/8. (matériau) | 0.9 | 8363.25 | 7526.925 |
| mq08war160 | h | Ponceuse pour revêtements en bois, équipée de rouleaux à poncer et d'un système d'aspiration. (matériel) | 0.174 | 2232.48 | 388.452 |
| mo025 | h | Compagnon professionnel III/CP2 parqueteur. (main-d'œuvre) | 1.139 | 1887.12 | 2149.430 |
| mo063 | h | Ouvrier professionnel II/OP parqueteur. (main-d'œuvre) | 0.47 | 1209.92 | 568.662 |
| % | % | Frais de chantier des unités d'ouvrage | 2 % | 25559.121 | 511.182 |
|  |  | Coûts directs |  |  | 26070.303 |

Déchets:
- pose: mt18mva040 Adhésif de réaction en polyuréthane, pour collage du bois; facteur de déchet 0.046245
- pose: mt18mpm010c Planchette de petit lamparquet, bois massif d'eucalyptus, 120x24x8 mm; facteur de déchet 0.014
- pose: mt27tmp010 Vernis de polyuréthane à deux composants P-6/8; facteur de déchet 0.055

## Ressources

**mt18mva040** kg Adhésif de réaction en polyuréthane, pour collage du bois
Données techniques: Coût énergétique 144.471 MJ; Émission de CO2 7.014 kg; Code CED 17 09 04; Masse de l'élément 1 kg; Volume 0.000667 m3
Déchets:
- emballage: re170203 Plastique. (composant de déchet); quantité 0.003 kg; Code CED 17 02 03; Masse de l'élément 1 kg; Volume 0.001667 m3

**mt18mpm010c** m² Planchette de petit lamparquet, bois massif d'eucalyptus, 120x24x8 mm
Données techniques: Coût énergétique 521.815 MJ; Émission de CO2 -6.961 kg; Code CED 17 02 01; Masse de l'élément 3.82 kg; Volume 0.003473 m3
Déchets:
- emballage: re170203 Plastique; quantité 0.03 kg

**mt27tmp010** l Vernis de polyuréthane à deux composants P-6/8
Données techniques: Coût énergétique 28.340 MJ; Émission de CO2 1.683 kg; Code CED 08 01 11; Masse de l'élément 0.88 kg; Volume 0.000978 m3
Déchets:
- emballage: re150104 Emballages métalliques. (composant de déchet); quantité 0.038 kg; Code CED 15 01 04; Masse de l'élément 1 kg; Volume 0.001667 m3
