# Revêtement de marches en granito

- Propriété du fichier: CYPE Ingenieros S.A.
- Format: FIEBDC-3/2016
- Logiciel: Générateur de prix de la construction. CYPE Ingenieros, S.A.
- Date: 13/09/2024
- Zone géographique: Côte d'Ivoire
- Devise: XOF
- Coûts indirects: 3 %
- Frais généraux: 13 %
- Bénéfice: 6 %
- TVA: 18 %

## F Aménagements et finitions

### FY Revêtements d'escaliers

#### FYG Ciment/Granito

**FYG030** U Revêtement de marches en granito.
Revêtement de marches droites d'escalier de 100 cm de largeur, à l'aide d'un doublage avec marche préfabriquée en granito, en "L", pour intérieurs, usage normal, micrograin (inférieur ou égal à 6 mm), couleur Ivoire, longueur jusqu'à 110 cm, avec pas de 23-32 cm et hauteur de la contremarche de 13-20 cm, poli en usine, selon NF EN 13748-1, faces et côtés polis, plinthe d'escalier en granito micrograin (inférieur ou égal à 6 mm), couleur Ivoire, à une pièce à cheval, l'ensemble placé avec du mortier de ciment M-5, avec sable argileux, sur des marches préalables (non comprises dans ce prix). Comprend le jointoiement du même ton que les pièces.
Inclut: Implantation et découpe des pièces. Réalisation des ajustements dans les angles. Humectage des marches. Mise en place avec du mortier de ciment. Tension des cordeaux. Mise en place des pièces. Mise en place d'une plinthe. Remplissage des joints. Nettoyage du tronçon.
Critère pour le métré: Nombre d'unités prévues, selon documentation graphique du Projet.
Critère pour le mémoire: On mesurera le nombre d'unités réellement exécutées selon les spécifications du Projet.

| Code | U | Désignation | Quantité | Prix | Montant |
|---|---|---|---|---|---|
| mt09mor010c | m³ | Mortier de ciment CEM II/B-P 32,5 N type M-5, confectionné sur site avec 250 kg/m³ de ciment et une proportion en volume 1/6. (matériau) | 0.01 | 81077.33 | 810.773 |
| mt18ppt010fa | U | Marche préfabriquée en granito, en "L", pour intérieurs, usage normal, micrograin (inférieur ou égal à 6 mm), couleur Ivoire, longueur jusqu'à 110 cm, avec pas de 23-32 cm et hauteur de la contremarche de 13-20 cm, poli en usine, selon NF EN 13748-1. (matériau) | 1 | 25674.93 | 25674.930 |
| mt18zpt010m | m | Plinthe pour escalier en granito micrograin (inférieur ou égal à 6 mm), pour intérieurs, couleur Ivoire, d'une pièce à redents, pour marche en "L". (matériau) | 0.4 | 14544.78 | 5817.912 |
| mo023 | h | Compagnon professionnel III/CP2 carreleur en revêtements de sols. (main-d'œuvre) | 0.269 | 1887.12 | 507.635 |
| mo061 | h | Ouvrier professionnel II/OP carreleur en revêtements de sols. (main-d'œuvre) | 0.269 | 1209.92 | 325.468 |
| % | % | Frais de chantier des unités d'ouvrage | 2 % | 33136.718 | 662.734 |
|  |  | Coûts directs |  |  | 33799.452 |

Déchets:
- pose: mt09mor010c; facteur de déchet 0.0036
- pose: mt18ppt010fa; facteur de déchet 0.0123
- pose: mt18zpt010m; facteur de déchet 0.0123

## Ressources

**mt09mor010c** m³ Mortier de ciment CEM II/B-P 32,5 N type M-5
Données techniques: Coût énergétique 3724.000 MJ; Émission de CO2 323.000 kg; Code CED 17 01 01; Masse de l'élément 1900 kg; Volume 1.266667 m3

**mt18ppt010fa** U Marche préfabriquée en granito
Données techniques: Coût énergétique 45.979 MJ; Émission de CO2 4.261 kg; Code CED 17 01 07; Masse de l'élément 26.51 kg; Volume 0.021208 m3
Déchets:
- emballage: re170201 Bois. (composant de déchet); quantité 0.026 kg; Code CED 17 02 01; Masse de l'élément 1 kg; Volume 0.000909 m3
- emballage: re170203 Plastique. (composant de déchet); quantité 0.014 kg; Code CED 17 02 03; Masse de l'élément 1 kg; Volume 0.001667 m3

**mt18zpt010m** m Plinthe pour escalier en granito micrograin (inférieur ou égal à 6 mm)
Données techniques: Coût énergétique 18.163 MJ; Émission de CO2 1.131 kg; Code CED 17 01 07; Masse de l'élément 6.9 kg; Volume 0.00552 m3
Déchets:
- emballage: re170201 Bois; quantité 0.04 kg
- emballage: re170203 Plastique; quantité 0.021 kg
