# Arrêt de marches avec un revêtement laminé ou en bois, avec un profilé pré-assemblé

- Propriété du fichier: CYPE Ingenieros S.A.
- Format: FIEBDC-3/2016
- Logiciel: Générateur de prix de la construction. CYPE Ingenieros, S.A.
- Date: 13/09/2024
- Zone géographique: Côte d'Ivoire
- Devise: XOF
- Coûts indirects: 3 %
- Frais généraux: 13 %
- Bénéfice: 6 %
- TVA: 18 %

## F Aménagements et finitions

### FY Revêtements d'escaliers

#### FYN Nez de marches

**FYN010** m Arrêt de marches avec un revêtement laminé ou en bois, avec un profilé pré-assemblé.
Réalisation d'un arrêt courbe de marches avec un revêtement laminé ou en bois, par profilé en aluminium anodisé, de 8 mm de hauteur, couleur argent. Comprend le nettoyage et la préparation de la surface support, l'implantation et la fixation du profilé avec des vis en acier.
Inclut: Nettoyage et préparation de la surface support. Implantation. Découpe, mise en place et fixation du profilé.
Critère pour le métré: Longueur mesurée selon documentation graphique du Projet.
Critère pour le mémoire: On mesurera la longueur réellement exécutée selon les spécifications du Projet.

| Code | U | Désignation | Quantité | Prix | Montant |
|---|---|---|---|---|---|
| mt18rpe020a | m | Profilé en aluminium anodisé, de 8 mm de hauteur, couleur argent, pour arrêt de marches avec un revêtement de sol laminé ou en bois; y compris accessoires de fixation. (matériau) | 1.05 | 14206.53 | 14916.857 |
| mo023 | h | Compagnon professionnel III/CP2 carreleur en revêtements de sols. (main-d'œuvre) | 0.061 | 1887.12 | 115.114 |
| % | % | Frais de chantier des unités d'ouvrage | 2 % | 15031.971 | 300.639 |
|  |  | Coûts directs |  |  | 15332.610 |

Déchets:
- pose: mt18rpe020a; facteur de déchet 0.024

## Ressources

**mt18rpe020a** m Profilé en aluminium anodisé
Données techniques: Coût énergétique 20.549 MJ; Émission de CO2 1.533 kg; Code CED 17 04 02; Masse de l'élément 0.173 kg; Volume 0.000115 m3
Déchets:
- emballage: re170203 Plastique. (composant de déchet); quantité 0.008 kg; Code CED 17 02 03; Masse de l'élément 1 kg; Volume 0.001667 m3
