# Arrêt décoratif, de tôle perforée d'acier galvanisé

- Propriété du fichier: CYPE Ingenieros S.A.
- Format: FIEBDC-3/2016
- Logiciel: Générateur de prix de la construction. CYPE Ingenieros, S.A.
- Date: 28/06/2024
- Zone géographique: Côte d'Ivoire
- Devise: XOF
- Coûts indirects: 3 %
- Frais généraux: 13 %
- Bénéfice: 6 %
- TVA: 18 %

## F Aménagements et finitions

### FZ Zones communes

#### FZD Divers

**FZD010** m² Arrêt décoratif, de tôle perforée d'acier galvanisé.
Arrêt décoratif, de tôle perforée d'acier galvanisé, avec perforations rondes en quinconce 60°, R3 T4,5, de 3 mm de diamètre et 4,5 mm de distance entre les centres de deux perforations contiguës, de 2 mm d'épaisseur et avec un 38% de la surface perforée; fixation à l'ossature métallique à l'aide de soudure dans tout son périmètre.
Inclut: Implantation des pièces. Découpe des pièces. Mise en place et à l'aplomb, nivellement et alignement. Résolution des rencontres et points singuliers.
Critère pour le métré: Surface mesurée selon documentation graphique du Projet.
Critère pour le mémoire: On mesurera la surface réellement exécutée selon les spécifications du Projet.

| Code | U | Désignation | Quantité | Prix | Montant |
|---|---|---|---|---|---|
| mt26aha020bc | m² | Tôle perforée d'acier galvanisé, avec perforations rondes en quinconce 60°, R3 T4,5, de 3 mm de diamètre et 4,5 mm de distance entre les centres de deux perforations contiguës, de 2 mm d'épaisseur et avec un 38% de la surface perforée. (matériau) | 1 | 45325.61 | 45325.610 |
| mq08sol020 | h | Équipement et éléments auxiliaires pour soudure électrique. (matériel) | 1.159 | 1605.89 | 1861.227 |
| mo018 | h | Compagnon professionnel III/CP2 menuisier PVC et métal. (main-d'œuvre) | 0.123 | 1911.85 | 235.158 |
| mo059 | h | Ouvrier professionnel II/OP menuisier PVC et métal. (main-d'œuvre) | 0.123 | 1212.22 | 149.103 |
| % | % | Frais de chantier des unités d'ouvrage | 2 % | 47571.098 | 951.422 |
|  |  | Coûts directs |  |  | 48522.520 |
