# Élément de signalisation

- Propriété du fichier: CYPE Ingenieros S.A.
- Format: FIEBDC-3/2016
- Logiciel: Générateur de prix de la construction. CYPE Ingenieros, S.A.
- Date: 13/09/2024
- Zone géographique: Côte d'Ivoire
- Devise: XOF
- Coûts indirects: 3 %
- Frais généraux: 13 %
- Bénéfice: 6 %
- TVA: 18 %

## F Aménagements et finitions

### FZ Zones communes

#### FZS Signalétique

**FZS010** U Élément de signalisation.
Plaque de polystyrène pour signalisation de logement, de 85x85 mm, avec les lettres ou les nombres gravés en laiton.
Inclut: Implantation. Fixation au parement via des éléments d'ancrage.
Critère pour le métré: Nombre d'unités prévues, selon documentation graphique du Projet.
Critère pour le mémoire: On mesurera le nombre d'unités réellement mises en place selon les spécifications du Projet.

| Code | U | Désignation | Quantité | Prix | Montant |
|---|---|---|---|---|---|
| mt45rpv010a | U | Plaque d'appartement pour indication du logement, en polystyrène, de 85x85 mm, avec les lettres ou les numéros gravés en laiton. Comprend éléments de fixation. (matériau) | 1 | 4803.16 | 4803.160 |
| mo080 | h | Ouvrier professionnel II/OP monteur. (main-d'œuvre) | 0.225 | 1209.92 | 272.232 |
| % | % | Frais de chantier des unités d'ouvrage | 2 % | 5075.392 | 101.508 |
|  |  | Coûts directs |  |  | 5176.900 |

## Ressources

**mt45rpv010a** U Plaque d'appartement pour indication du logement
Données techniques: Coût énergétique 0.017 MJ; Émission de CO2 0.027 kg
Déchets:
- emballage: re150101 Emballages en papier et en carton. (composant de déchet); quantité 0.032 kg; Code CED 15 01 01; Masse de l'élément 1 kg; Volume 0.001333 m3
