# Préparation d'une surface en béton structural, avec des moyens manuels

- Propriété du fichier: CYPE Ingenieros S.A.
- Format: FIEBDC-3/2016
- Logiciel: Générateur de prix de la construction. CYPE Ingenieros, S.A.
- Date: 13/09/2024
- Zone géographique: Côte d'Ivoire
- Devise: XOF
- Coûts indirects: 3 %
- Frais généraux: 13 %
- Bénéfice: 6 %
- TVA: 18 %

## G Structure et gros oeuvre

### GA Transformations et réparations

#### GAB Préparation de surfaces en béton

**GAB010** m² Préparation d'une surface en béton structural, avec des moyens manuels.
Préparation d'une surface en béton structural, pour l'application postérieure de produits réparateurs et protecteurs, via bouchardage au marteau électrique, jusqu'à supprimer une couche de 20 mm d'épaisseur, en fonction de la qualité du béton, et charge manuelle des restes générés dans le camion ou la benne.
Inclut: Marquage de la zone à assainir. Bouchardage de la surface au marteau électrique. Nettoyage de la surface support. Retrait et entassement des restes générés. Charge manuelle des restes générés dans le camion ou la benne.
Critère pour le métré: Surface mesurée selon documentation graphique du Projet.
Critère pour le mémoire: On mesurera la surface réellement exécutée selon les spécifications du Projet.

| Code | U | Désignation | Quantité | Prix | Montant |
|---|---|---|---|---|---|
| mq05mai050 | h | Marteau électropneumatique manuel équipé d'une bretture. (matériel) | 0.556 | 1271.2 | 706.787 |
| mq08gel010k | h | Groupe électrogène insonorisé, triphasé, de 45 kVA de puissance. (matériel) | 0.556 | 2524.55 | 1403.650 |
| mo112 | h | Ouvrier d'exécution I/OE2 construction. (main-d'œuvre) | 0.623 | 1183.25 | 737.165 |
| mo113 | h | Ouvrier d'exécution I/OE1 construction. (main-d'œuvre) | 0.623 | 1164.21 | 725.303 |
| % | % | Frais de chantier des unités d'ouvrage | 2 % | 3572.905 | 71.458 |
|  |  | Coûts directs |  |  | 3644.363 |
