# Préparation d'une surface en béton structural, avec des moyens manuels

- Propriété du fichier: CYPE Ingenieros S.A.
- Format: FIEBDC-3/2016
- Logiciel: Générateur de prix de la construction. CYPE Ingenieros, S.A.
- Date: 14/04/2024
- Zone géographique: Côte d'Ivoire
- Devise: XOF
- Coûts indirects: 3 %
- Frais généraux: 13 %
- Bénéfice: 6 %
- TVA: 18 %

## G Structure et gros oeuvre

### GA Transformations et réparations

#### GAB Préparation de surfaces en béton

**GAB010** m² Préparation d'une surface en béton structural, avec des moyens manuels.
Préparation d'une surface en béton structural, pour l'application postérieure de produits réparateurs et protecteurs, via brossage avec brosse à clous d'acier, jusqu'à supprimer une couche de 2 mm d'épaisseur, et charge manuelle des restes générés dans le camion ou la benne.
Inclut: Marquage de la zone à assainir. Brossage manuel avec brosse à clous d'acier. Nettoyage de la surface support. Retrait et entassement des restes générés. Charge manuelle des restes générés dans le camion ou la benne.
Critère pour le métré: Surface mesurée selon documentation graphique du Projet.
Critère pour le mémoire: On mesurera la surface réellement exécutée selon les spécifications du Projet.

| Code | U | Désignation | Quantité | Prix | Montant |
|---|---|---|---|---|---|
| mo020 | h | Compagnon professionnel III/CP2 construction. (main-d'œuvre) | 0.585 | 1887.12 | 1103.965 |
| mo113 | h | Ouvrier d'exécution I/OE1 construction. (main-d'œuvre) | 0.585 | 1164.21 | 681.063 |
| % | % | Frais de chantier des unités d'ouvrage | 2 % | 1785.028 | 35.701 |
|  |  | Coûts directs |  |  | 1820.729 |
