# Confinement d'un poteau en béton armé, avec des tissus en fibre de carbone MasterBrace "MBCC de Sika"

- Propriété du fichier: CYPE Ingenieros S.A.
- Format: FIEBDC-3/2016
- Logiciel: Générateur de prix de la construction. CYPE Ingenieros, S.A.
- Date: 13/09/2024
- Zone géographique: Côte d'Ivoire
- Devise: XOF
- Coûts indirects: 3 %
- Frais généraux: 13 %
- Bénéfice: 6 %
- TVA: 18 %

## G Structure et gros oeuvre

### GA Transformations et réparations

#### GAT Transformations d'éléments en béton

**GAT020** m² Confinement d'un poteau en béton armé, avec des tissus en fibre de carbone MasterBrace "MBCC de Sika".
Chaînage d'un poteau en béton armé, par le système MasterBrace "MBCC de Sika", avec DIT nº 572R, constitué de 1 couche de tissus en fibre de carbone unidirectionnel, MasterBrace FIB 300/50 CFS "MBCC de Sika", 300 g/m², de 500x100 mm et 0,165 mm d'épaisseur, résistance à la traction 4900 MPa et allongement ultime 2,1%, imprégnés sur les deux faces de MasterBrace SAT 4500 "MBCC de Sika" placé sur la surface support en béton préalablement imprimée avec MasterBrace P 3500 "MBCC de Sika", appliquée avec une brosse.
Critère d'évaluation économique: Le prix ne comprend ni la préparation du support ni le revêtement.
Inclut: Application de la couche d'apprêt. Mise en place des tissus de renfort, imprégnés de résine sur les deux faces. Nettoyage des restes d'ouvrage.
Critère pour le métré: Surface mesurée selon documentation graphique du Projet.
Critère pour le mémoire: On mesurera la surface réellement exécutée selon les spécifications du Projet.

| Code | U | Désignation | Quantité | Prix | Montant |
|---|---|---|---|---|---|
| mt09reh420a | kg | Impression à deux composants à base de résine époxy sans dissolvants, MasterBrace P 3500 "MBCC de Sika", pour application à la brosse ou au rouleau sur l'élément structural à renforcer par des tissus ou des lamelles en fibre de carbone. (matériau) | 0.2 | 17980.46 | 3596.092 |
| mt09reh400a | m² | Tissu en fibre de carbone unidirectionnel, MasterBrace FIB 300/50 CFS "MBCC de Sika", 300 g/m², de 500x100 mm et 0,165 mm d'épaisseur, résistance à la traction 4900 MPa, module d'élasticité 230.000 N/mm² et allongement ultime 2,1%, pour renfort des structures. (matériau) | 1.1 | 26404.63 | 29045.093 |
| mt09reh430a | kg | Résine époxy saturant sans dissolvants, MasterBrace SAT 4500 "MBCC de Sika", pour application au rouleau sur des supports en béton ou en acier, dans des systèmes de renfort structural par des tissus en fibre de carbone, en fibre de verre ou en fibre d'aramide dans des poteaux travaillant en compression, des poutres soumises à un effort tranchant ou à la flexion, selon NF EN 1504-4. (matériau) | 0.88 | 15934.19 | 14022.087 |
| mo042 | h | Compagnon professionnel III/CP2 du béton. (main-d'œuvre) | 0.487 | 1963.87 | 956.405 |
| mo089 | h | Ouvrier professionnel II/OP du béton. (main-d'œuvre) | 0.487 | 1258.27 | 612.777 |
| % | % | Frais de chantier des unités d'ouvrage | 2 % | 48232.454 | 964.649 |
|  |  | Coûts directs |  |  | 49197.103 |

Déchets:
- pose: mt09reh420a; facteur de déchet 0.03
- pose: mt09reh430a; facteur de déchet 0.03

## Ressources

**mt09reh420a** kg Impression à deux composants à base de résine époxy sans dissolvants
Données techniques: Coût énergétique 75.527 MJ; Émission de CO2 2.872 kg; Code CED 17 09 04; Masse de l'élément 1 kg; Volume 0.000667 m3
Déchets:
- emballage: re170203 Plastique. (composant de déchet); quantité 0.003 kg; Code CED 17 02 03; Masse de l'élément 1 kg; Volume 0.001667 m3

**mt09reh430a** kg Résine époxy saturant sans dissolvants
Données techniques: Coût énergétique 86.761 MJ; Émission de CO2 3.294 kg; Code CED 17 09 04; Masse de l'élément 1 kg; Volume 0.000667 m3
Déchets:
- emballage: re170203 Plastique; quantité 0.003 kg
