# Linteau de tôle en acier

- Propriété du fichier: CYPE Ingenieros S.A.
- Format: FIEBDC-3/2016
- Logiciel: Générateur de prix de la construction. CYPE Ingenieros, S.A.
- Date: 28/06/2024
- Zone géographique: Côte d'Ivoire
- Devise: XOF
- Coûts indirects: 3 %
- Frais généraux: 13 %
- Bénéfice: 6 %
- TVA: 18 %

## G Structure et gros oeuvre

### GL Linteaux

#### GLA Acier

**GLA040** m Linteau de tôle en acier.
Linteau métallique, avec larmier, en tôle d'acier S275JR de 2,5 mm d'épaisseur, de 140 mm de largeur, avec raidisseurs, finition galvanisé et laqué avec peinture en polyester pour extérieurs. Comprend les accessoires de fixation.
Inclut: Nettoyage et préparation du plan d'appui du système. Implantation du niveau d'appui des éléments. Mise en place et fixation provisoire du linteau. Aplomb et nivellement. Exécution des assemblages.
Critère pour le métré: Longueur mesurée selon documentation graphique du Projet, y compris les connexions aux appuis.
Critère pour le mémoire: On mesurera la longueur réellement exécutée selon les spécifications du Projet, y compris les appuis.

| Code | U | Désignation | Quantité | Prix | Montant |
|---|---|---|---|---|---|
| mt20dah010n | m | Linteau métallique, avec larmier, en tôle d'acier S275JR de 2,5 mm d'épaisseur, de 140 mm de largeur, avec raidisseurs, finition galvanisé et laqué avec peinture en polyester pour extérieurs. (matériau) | 1 | 17339.01 | 17339.010 |
| mt20dah005 | U | Kit d'accessoires de fixation pour linteau en tôle d'acier, constitué de tirants de platine, supports et fixations mécaniques. (matériau) | 1 | 3382.51 | 3382.510 |
| mo020 | h | Compagnon professionnel III/CP2 construction. (main-d'œuvre) | 0.245 | 1887.12 | 462.344 |
| mo113 | h | Ouvrier d'exécution I/OE1 construction. (main-d'œuvre) | 0.491 | 1164.21 | 571.627 |
| % | % | Frais de chantier des unités d'ouvrage | 2 % | 21755.491 | 435.110 |
|  |  | Coûts directs |  |  | 22190.601 |
