# Ancrage chimique structural sur béton, par capsule chimique

- Propriété du fichier: CYPE Ingenieros S.A.
- Format: FIEBDC-3/2016
- Logiciel: Générateur de prix de la construction. CYPE Ingenieros, S.A.
- Date: 28/06/2024
- Zone géographique: Côte d'Ivoire
- Devise: XOF
- Coûts indirects: 3 %
- Frais généraux: 13 %
- Bénéfice: 6 %
- TVA: 18 %

## G Structure et gros oeuvre

### GX Ancrages

#### GXC Scellements chimiques

**GXC020** U Ancrage chimique structural sur béton, par capsule chimique.
Ancrage chimique structural réalisé sur un béton de résistance caractéristique minimale de 20 N/mm², par trou de 22 mm de diamètre et 235 mm de profondeur à l'intérieur duquel sera placée une capsule de résine de vinylester sans styrène, avec sable de quartz ou corindon et avec insertion postérieure de tige filetée avec écrou et rondelle en acier galvanisé qualité 5.8, selon NF EN ISO 898-1, de 20 mm de diamètre et 260 mm de longueur.
Inclut: Implantation de la position de l'ancrage. Exécution de la perforation. Nettoyage de la poussière résultante. Insertion de la capsule. Introduction de l'élément de fixation. Application du couple de serrage avec une clé dynamométrique. Nettoyage des restes excédants.
Critère pour le métré: Nombre d'unités prévues, selon documentation graphique du Projet.
Critère pour le mémoire: On mesurera le nombre d'unités réellement exécutées selon les spécifications du Projet.

| Code | U | Désignation | Quantité | Prix | Montant |
|---|---|---|---|---|---|
| mt26reh102e | U | Capsule de résine de vinylester de haute résistance, sans styrène, de 20 mm de diamètre, à base de méthacrylate d'uréthane, durcisseur et sable de quartz ou corindon, pour la réalisation des ancrages chimiques structuraux. (matériau) | 1 | 6012.41 | 6012.410 |
| mt26reh305ej | U | Ancrage constitué d'une tige filetée en acier galvanisé qualité 5.8, selon NF EN ISO 898-1 de 20 mm de diamètre, et 260 mm de longueur, écrou et rondelle, pour fixations sur structures en béton. (matériau) | 1 | 4659.4 | 4659.400 |
| mo020 | h | Compagnon professionnel III/CP2 construction. (main-d'œuvre) | 0.145 | 1887.12 | 273.632 |
| mo112 | h | Ouvrier d'exécution I/OE2 construction. (main-d'œuvre) | 0.145 | 1183.25 | 171.571 |
| % | % | Frais de chantier des unités d'ouvrage | 2 % | 11117.013 | 222.340 |
|  |  | Coûts directs |  |  | 11339.353 |

Déchets:
- pose: mt26reh305ej; facteur de déchet 0.0188006

## Ressources

**mt26reh305ej** U Ancrage constitué d'une tige filetée en acier galvanisé qualité 5.8
Données techniques: Coût énergétique 18.411 MJ; Émission de CO2 1.751 kg; Code CED 17 04 05; Masse de l'élément 0.637 kg; Volume 0.000303 m3
Déchets:
- emballage: re170203 Plastique. (composant de déchet); quantité 0.025 kg; Code CED 17 02 03; Masse de l'élément 1 kg; Volume 0.001667 m3
