# Vis à béton

- Propriété du fichier: CYPE Ingenieros S.A.
- Format: FIEBDC-3/2016
- Logiciel: Générateur de prix de la construction. CYPE Ingenieros, S.A.
- Date: 28/06/2024
- Zone géographique: Côte d'Ivoire
- Devise: XOF
- Coûts indirects: 3 %
- Frais généraux: 13 %
- Bénéfice: 6 %
- TVA: 18 %

## G Structure et gros oeuvre

### GX Ancrages

#### GXM Fixations mécaniques

**GXM050** U Vis à béton.
Ancrage mécanique par vissage avec vis à tête hexagonale avec rondelle, en acier inoxydable, 10x105 45/35/15, de 10 mm de diamètre et 105 mm de longueur, avec trois options d'encastrement, vissée directement dans le perçage de 10 mm de diamètre et 70, 80 ou 100 mm de profondeur minimum, réalisé avec une perceuse avec marteau percuteur et mèche, sur élément fissuré ou non fissuré en béton de 20 N/mm² de résistance caractéristique minimale et 50 N/mm² de résistance caractéristique maximale.
Inclut: Implantation de la position de l'ancrage. Exécution de la perforation. Nettoyage de la poussière résultante. Mise en place de la pièce à fixer. Mise en place de la vis et vissage de celle-ci. Nettoyage des restes excédants.
Critère pour le métré: Nombre d'unités prévues, selon documentation graphique du Projet.
Critère pour le mémoire: On mesurera le nombre d'unités réellement exécutées selon les spécifications du Projet.

| Code | U | Désignation | Quantité | Prix | Montant |
|---|---|---|---|---|---|
| mt26ahi107ek | U | Vis à tête hexagonale avec rondelle, en acier inoxydable, 10x105 45/35/15, de 10 mm de diamètre et 105 mm de longueur, avec trois options d'encastrement, pour fixation sur des éléments en béton, fissurés ou non fissurés. (matériau) | 1 | 11294.95 | 11294.950 |
| mo020 | h | Compagnon professionnel III/CP2 construction. (main-d'œuvre) | 0.088 | 1887.12 | 166.067 |
| mo112 | h | Ouvrier d'exécution I/OE2 construction. (main-d'œuvre) | 0.088 | 1183.25 | 104.126 |
| % | % | Frais de chantier des unités d'ouvrage | 2 % | 11565.143 | 231.303 |
|  |  | Coûts directs |  |  | 11796.446 |

Déchets:
- pose: mt26ahi107ek; facteur de déchet 0.00450769

## Ressources

**mt26ahi107ek** U Vis à tête hexagonale avec rondelle
Données techniques: Coût énergétique 6.971 MJ; Émission de CO2 0.647 kg; Code CED 17 04 05; Masse de l'élément 0.065 kg; Volume 0.000031 m3
Déchets:
- emballage: re170203 Plastique. (composant de déchet); quantité 0.04 kg; Code CED 17 02 03; Masse de l'élément 1 kg; Volume 0.001667 m3
