# Location d'un échafaudage roulant

- Propriété du fichier: CYPE Ingenieros S.A.
- Format: FIEBDC-3/2016
- Logiciel: Générateur de prix de la construction. CYPE Ingenieros, S.A.
- Date: 13/09/2024
- Zone géographique: Côte d'Ivoire
- Devise: XOF
- Coûts indirects: 3 %
- Frais généraux: 13 %
- Bénéfice: 6 %
- TVA: 18 %

## P Interventions préalables

### PH Équipements pour travaux en hauteur

#### PHE Échafaudages

**PHE040** U Location d'un échafaudage roulant.
Location, durant 10 jours calendaires, d'un échafaudage roulant, avec plateforme de travail de 3x1 m², jusqu'à une hauteur de 3 m, constitué d'une structure tubulaire en acier galvanisé à chaud de 48,3 mm et 3,2 mm d'épaisseur, préparé pour supporter une charge de 2,0 kN/m² uniformément répartie sur la plateforme et une charge ponctuelle de 1,5 kN, classe 3 selon NF EN 1004.
Inclut: Révision périodique pour garantir sa stabilité et les conditions de sécurité.
Critère pour le métré: Nombre d'unités prévues, selon documentation graphique du Projet.
Critère pour le mémoire: Amortissement sous forme de location par jour, selon les conditions définies dans le contrat souscrit avec l'entreprise fournisseur.

| Code | U | Désignation | Quantité | Prix | Montant |
|---|---|---|---|---|---|
| mq13ats050a | U | Location par jour d' échafaudage roulant, avec plateforme de travail de 3x1 m² de surface, située à une hauteur de 3 m, constituée de structure tubulaire en acier galvanisé à chaud de 48,3 mm de diamètre et 3,2 mm d'épaisseur, fabriquée en respectant les exigences de qualité requises dans la norme NF EN ISO 9001 et selon NF EN 12810 et NF EN 12811, préparée pour supporter une charge de 2,0 kN/m² uniformément répartie sur la plateforme et une charge ponctuelle de 1,5 kN; classe 3 selon NF EN 1004. (matériel) | 11.592 | 2920.71 | 33856.870 |
| % | % | Frais de chantier des unités d'ouvrage | 2 % | 33856.870 | 677.137 |
|  |  | Coûts directs |  |  | 34534.007 |
