# Essai sur éprouvettes prismatiques

- Propriété du fichier: CYPE Ingenieros S.A.
- Format: FIEBDC-3/2016
- Logiciel: Générateur de prix de la construction. CYPE Ingenieros, S.A.
- Date: 28/06/2024
- Zone géographique: Côte d'Ivoire
- Devise: XOF
- Coûts indirects: 3 %
- Frais généraux: 13 %
- Bénéfice: 6 %
- TVA: 18 %

## Q Contrôle de qualité et essais

### QA Mortiers, plâtres, chaux et ciments

#### QAM Mortiers

**QAM030** U Essai sur éprouvettes prismatiques.
Essais à réaliser en laboratoire accrédité dans le domaine technique correspondant, sur une série d'éprouvettes prismatiques de mortier de ciment, prises sur chantier selon NF EN 1015-2, pour la détermination des caractéristiques suivantes: résistance à la flexion et à la compression selon NF EN 1015-11, succion d'eau selon NF EN 1015-18, efflorescences selon NF EN 771-1. Comprend le déplacement au site et le rapport des résultats.
Inclut: Déplacement sur chantier. Prise d'échantillons. Fabrication et séchage des éprouvettes et réalisation des essais. Rédaction d'un rapport des résultats des essais réalisés.
Critère pour le métré: Essai à réaliser, selon documentation du Plan de contrôle de qualité.

| Code | U | Désignation | Quantité | Prix | Montant |
|---|---|---|---|---|---|
| mt49des010 | U | Répercussion de déplacement sur site pour la prise d'échantillons. (matériau) | 1 | 625.76 | 625.760 |
| mt49moc020 | U | Prise sur chantier d'échantillons de mortier de ciment, dont le poids ne dépasse pas 50 kg, selon NF EN 1015-2. (matériau) | 1 | 27076.98 | 27076.980 |
| mt49moc030 | U | Essai mécanique pour déterminer les résistances à la flexion et à la compression à 3, 7 et 28 jours d'âge sur neuf éprouvettes de 4x4x16 cm, fabriquées et séchées en laboratoire, selon NF EN 1015-11. (matériau) | 1 | 134116.44 | 134116.440 |
| mt49moc080 | U | Essai pour déterminer la succion d'un échantillon de mortier, sur six éprouvettes de 4x4x16 cm, préalablement fabriquées, selon NF EN 1015-18. (matériau) | 1 | 111639.67 | 111639.670 |
| mt49moc070 | U | Essai pour déterminer les efflorescences d'un échantillon de mortier, en appliquant la norme relative à la brique en terre cuite (NF EN 771-1), sur six éprouvettes de 4x4x16 cm, préalablement fabriquées. (matériau) | 1 | 104511.04 | 104511.040 |
| mt49moc120 | U | Rapport des résultats des essais réalisés sur un échantillon de mortier de ciment. (matériau) | 1 | 81230.93 | 81230.930 |
| % | % | Frais de chantier des unités d'ouvrage | 2 % | 459200.820 | 9184.016 |
|  |  | Coûts directs |  |  | 468384.836 |
