# Essai sur treillis soudés de chaque diamètre

- Propriété du fichier: CYPE Ingenieros S.A.
- Format: FIEBDC-3/2016
- Logiciel: Générateur de prix de la construction. CYPE Ingenieros, S.A.
- Date: 28/06/2024
- Zone géographique: Côte d'Ivoire
- Devise: XOF
- Coûts indirects: 3 %
- Frais généraux: 13 %
- Bénéfice: 6 %
- TVA: 18 %

## Q Contrôle de qualité et essais

### QE Structures en béton

#### QEM Treillis soudés

**QEM020** U Essai sur treillis soudés de chaque diamètre.
Essai à réaliser en laboratoire accrédité dans le domaine technique correspondant, sur un échantillon de treillis soudé de chaque diamètre différent, pris sur site, pour la détermination des caractéristiques mécaniques suivantes: limite élastique, charge de rupture, allongement de rupture et allongement sous charge maximum selon NF EN ISO 15630-2. Comprend le déplacement au site, la prise d'échantillon et le rapport des résultats.
Inclut: Déplacement sur chantier. Prise d'échantillons. Réalisation des essais. Rédaction d'un rapport des résultats des essais réalisés.
Critère pour le métré: Essai à réaliser, selon documentation du Plan de contrôle de qualité.

| Code | U | Désignation | Quantité | Prix | Montant |
|---|---|---|---|---|---|
| mt49arm060 | U | Essai pour déterminer les caractéristiques mécaniques suivantes: la limite élastique, la charge de rupture, l'allongement à rupture et l'allongement sous charge maximale sur un échantillon d'un treillis soudé de chaque diamètre selon NF EN ISO 15630-2, comprend le déplacement au site, la prise d'un échantillon et le rapport des résultats. (matériau) | 1 | 44708.3 | 44708.300 |
| % | % | Frais de chantier des unités d'ouvrage | 2 % | 44708.300 | 894.166 |
|  |  | Coûts directs |  |  | 45602.466 |
