# Filet vertical de protection d'une trémie d'escalier en construction

- Propriété du fichier: CYPE Ingenieros S.A.
- Format: FIEBDC-3/2016
- Logiciel: Générateur de prix de la construction. CYPE Ingenieros, S.A.
- Date: 28/06/2024
- Zone géographique: Côte d'Ivoire
- Devise: XOF
- Coûts indirects: 3 %
- Frais généraux: 13 %
- Bénéfice: 6 %
- TVA: 18 %

## S Sécurité et santé

### SC Équipements de protection collective

#### SCE Protection des escaliers

**SCE020** m² Filet vertical de protection d'une trémie d'escalier en construction.
Protection d'une trémie d'escalier en construction à l'aide d'un filet vertical de protection, en polyamide de haute ténacité, de 4 mm de diamètre, fixé au bord de la paillasse via petites planches en bois de pin de 15x5,2 cm, amortissables en 4 utilisations. Comprend les clous en acier pour la fixation du bois à la paillasse d'escalier.
Critère pour le métré: Surface mesurée selon Plan général de coordination en matière de sécurité et de protection de la santé.
Critère pour le mémoire: La surface mesurée sera celle réellement montée selon spécifications d'Étude ou d'Étude Basique de Sécurité et Santé.

| Code | U | Désignation | Quantité | Prix | Montant |
|---|---|---|---|---|---|
| mt50spr015 | m² | Filet vertical de protection, en polyamide de haute ténacité, de couleur blanche. Corde de filet de calibre 4 mm. Configuration du filet en losange. (matériau) | 1.2 | 1583.01 | 1899.612 |
| mt50spa050g | m³ | Petite planche en bois de pin, dimensions 15x5,2 cm. (matériau) | 0.001 | 359222.34 | 359.222 |
| mt50spa101 | kg | Clous en acier. (matériau) | 0.02 | 1583.01 | 31.660 |
| mo119 | h | Compagnon professionnel III/CP2 Sécurité et Santé. (main-d'œuvre) | 0.427 | 1887.12 | 805.800 |
| mo120 | h | Ouvrier Sécurité et Santé. (main-d'œuvre) | 0.61 | 1164.21 | 710.168 |
| % | % | Frais de chantier des unités d'ouvrage | 2 % | 3806.462 | 76.129 |
|  |  | Coûts directs |  |  | 3882.591 |

Déchets:
- pose: mt50spr015; facteur de déchet 1
- pose: mt50spa050g Petite planche en bois de pin, dimensions 15x5,2 cm; facteur de déchet 1
- pose: mt50spa101 Clous en acier; facteur de déchet 0.0045

## Ressources

**mt50spr015** m² Filet vertical de protection
Données techniques: Coût énergétique 34.199 MJ; Émission de CO2 1.698 kg; Code CED 17 02 03; Masse de l'élément 0.329 kg; Volume 0.000548 m3
Déchets:
- emballage: re170203 Plastique. (composant de déchet); quantité 0.024 kg; Code CED 17 02 03; Masse de l'élément 1 kg; Volume 0.001667 m3

**mt50spa050g** m³ Petite planche en bois de pin, dimensions 15x5,2 cm
Données techniques: Coût énergétique 78108.000 MJ; Émission de CO2 -1069.500 kg; Code CED 17 02 01; Masse de l'élément 575 kg; Volume 0.522727 m3

**mt50spa101** kg Clous en acier
Données techniques: Coût énergétique 9.830 MJ; Émission de CO2 0.510 kg; Code CED 17 04 05; Masse de l'élément 1 kg; Volume 0.000476 m3
