# Brancard de secours

- Propriété du fichier: CYPE Ingenieros S.A.
- Format: FIEBDC-3/2016
- Logiciel: Générateur de prix de la construction. CYPE Ingenieros, S.A.
- Date: 13/09/2024
- Zone géographique: Côte d'Ivoire
- Devise: XOF
- Coûts indirects: 3 %
- Frais généraux: 13 %
- Bénéfice: 6 %
- TVA: 18 %

## S Sécurité et santé

### SM Médecine préventive et premiers soins

#### SMM Matériel médical

**SMM030** U Brancard de secours.
Brancard portable pour évacuations, placé dans une cabine de chantier, (amortissable en 4 utilisations).
Inclut: Montage, installation et vérification.
Critère pour le métré: Nombre d'unités prévues, selon Plan général de coordination en matière de sécurité et de protection de la santé.
Critère pour le mémoire: On mesurera le nombre d'unités réellement fournies selon spécifications d'Étude ou d'Étude Basique de Sécurité et Santé.

| Code | U | Désignation | Quantité | Prix | Montant |
|---|---|---|---|---|---|
| mt50eca020 | U | Brancard portable pour évacuations. (matériau) | 0.25 | 173084.28 | 43271.070 |
| % | % | Frais de chantier des unités d'ouvrage | 2 % | 43271.070 | 865.421 |
|  |  | Coûts directs |  |  | 44136.491 |
