# Marque routière transversale

- Propriété du fichier: CYPE Ingenieros S.A.
- Format: FIEBDC-3/2016
- Logiciel: Générateur de prix de la construction. CYPE Ingenieros, S.A.
- Date: 28/06/2024
- Zone géographique: Côte d'Ivoire
- Devise: XOF
- Coûts indirects: 3 %
- Frais généraux: 13 %
- Bénéfice: 6 %
- TVA: 18 %

## S Sécurité et santé

### SS Signalisation de chantier

#### SSH Signalisation horizontale

**SSH020** m Marque routière transversale.
Application mécanique avec une machine autopropulsée de peinture alkyde couleur jaune, pour marque routière transversale discontinue, de 40 cm de largeur, pour ligne de cédez le passage.
Inclut: Prémarquage. Application mécanique du mélange par pulvérisation.
Critère pour le métré: Longueur mesurée selon Plan général de coordination en matière de sécurité et de protection de la santé.
Critère pour le mémoire: On mesurera, à bande courante, la longueur réellement exécutée selon spécifications d'Étude ou d'Étude Basique de Sécurité et Santé.

| Code | U | Désignation | Quantité | Prix | Montant |
|---|---|---|---|---|---|
| mt27mvh030b | kg | Peinture alkyde couleur jaune, selon NF EN 1871. (matériau) | 0.081 | 2553.79 | 206.857 |
| mq11bar010 | h | Balayeuse remorquée avec moteur auxiliaire. (matériel) | 0.001 | 31268.85 | 31.269 |
| mq08war010b | h | Machine autopropulsée, pour peinture de marques routières sur la chaussée. (matériel) | 0.001 | 21011.61 | 21.012 |
| mo119 | h | Compagnon professionnel III/CP2 Sécurité et Santé. (main-d'œuvre) | 0.021 | 1887.12 | 39.630 |
| mo120 | h | Ouvrier Sécurité et Santé. (main-d'œuvre) | 0.011 | 1164.21 | 12.806 |
| % | % | Frais de chantier des unités d'ouvrage | 2 % | 311.574 | 6.231 |
|  |  | Coûts directs |  |  | 317.805 |

Déchets:
- pose: mt27mvh030b Peinture alkyde couleur jaune, selon NF EN 1871; facteur de déchet 0.055

## Ressources

**mt27mvh030b** kg Peinture alkyde couleur jaune, selon NF EN 1871
Données techniques: Coût énergétique 27.070 MJ; Émission de CO2 1.204 kg; Code CED 08 01 11; Masse de l'élément 1 kg; Volume 0.001111 m3
Déchets:
- emballage: re170203 Plastique. (composant de déchet); quantité 0.032 kg; Code CED 17 02 03; Masse de l'élément 1 kg; Volume 0.001667 m3
