# Panneau général de consignes de sécurité

- Propriété du fichier: CYPE Ingenieros S.A.
- Format: FIEBDC-3/2016
- Logiciel: Générateur de prix de la construction. CYPE Ingenieros, S.A.
- Date: 28/06/2024
- Zone géographique: Côte d'Ivoire
- Devise: XOF
- Coûts indirects: 3 %
- Frais généraux: 13 %
- Bénéfice: 6 %
- TVA: 18 %

## S Sécurité et santé

### SS Signalisation de chantier

#### SSS Signalisation de sécurité et santé

**SSS010** U Panneau général de consignes de sécurité
Fourniture, mise en place et démontage de panneau général de consignes de sécurité, en PVC sérigraphié, de 990x670 mm, avec 6 orifices de fixation, amortissable en 3 utilisations, fixé avec brides en nylon. Comprend la maintenance dans des conditions sûres durant toute la période de temps requise.
Inclut: Mise en place. Démontage postérieur. Transport jusqu'au lieu de stockage ou retrait à la benne.
Critère pour le métré: Nombre d'unités prévues, selon Plan général de coordination en matière de sécurité et de protection de la santé.
Critère pour le mémoire: On mesurera le nombre d'unités réellement mises en place selon spécifications d'Étude ou d'Étude Basique de Sécurité et Santé.

| Code | U | Désignation | Quantité | Prix | Montant |
|---|---|---|---|---|---|
| mt50les020a | U | Panneau général de consignes de sécurité, en PVC sérigraphié, de 990x670 mm, avec 6 orifices de fixation. (matériau) | 0.333 | 13090.31 | 4359.073 |
| mt50spr046 | U | Bride en nylon, de 4,8x200 mm. (matériau) | 6 | 32.88 | 197.280 |
| mo120 | h | Ouvrier Sécurité et Santé. (main-d'œuvre) | 0.245 | 1164.21 | 285.231 |
| % | % | Frais de chantier des unités d'ouvrage | 2 % | 4841.584 | 96.832 |
|  |  | Coûts directs |  |  | 4938.416 |

Déchets:
- pose: mt50spr046 Bride en nylon, de 4,8x200 mm; facteur de déchet 0.07

## Ressources

**mt50spr046** U Bride en nylon, de 4,8x200 mm
Données techniques: Coût énergétique 0.184 MJ; Émission de CO2 0.009 kg; Code CED 17 02 03; Masse de l'élément 0.0019 kg; Volume 0.000003 m3
