# Baignoire acrylique

- Propriété du fichier: CYPE Ingenieros S.A.
- Format: FIEBDC-3/2016
- Logiciel: Générateur de prix de la construction. CYPE Ingenieros, S.A.
- Date: 13/09/2024
- Zone géographique: Côte d'Ivoire
- Devise: XOF
- Coûts indirects: 3 %
- Frais généraux: 13 %
- Bénéfice: 6 %
- TVA: 18 %

## T Équipements techniques

### TB Équipements sanitaires

#### TBB Baignoires

**TBB040** U Baignoire acrylique.
Baignoire acrylique, gamme basique, couleur blanche, de 140x70 cm, sans poignées. Comprend le silicone pour le scellement des joints.
Critère d'évaluation économique: Le prix ne comprend pas la robinetterie.
Inclut: Implantation. Mise en place et fixation de l'appareil. Montage de la bonde. Connexion au réseau d'évacuation. Contrôle de son bon fonctionnement. Scellement des joints.
Critère pour le métré: Nombre d'unités prévues, selon documentation graphique du Projet.
Critère pour le mémoire: On mesurera le nombre d'unités réellement mises en place selon les spécifications du Projet.

| Code | U | Désignation | Quantité | Prix | Montant |
|---|---|---|---|---|---|
| mt30bas010a | U | Baignoire acrylique, gamme basique, couleur blanche, de 140x70 cm, sans poignées, selon NF EN 198. (matériau) | 1 | 169957.49 | 169957.490 |
| mt30dba020 | U | Déversoir automatique en laiton cuivre pour baignoire, finition chromée. (matériau) | 1 | 106616.65 | 106616.650 |
| mt30www005 | U | Cartouche de 300 ml de silicone acide monocomposant, fongicide, pour le scellement des joints en milieux humides. (matériau) | 0.036 | 6342.2 | 228.319 |
| mo008 | h | Compagnon professionnel III/CP2 plombier. (main-d'œuvre) | 1.433 | 1939.14 | 2778.788 |
| % | % | Frais de chantier des unités d'ouvrage | 2 % | 279581.247 | 5591.625 |
|  |  | Coûts directs |  |  | 285172.872 |

Déchets:
- pose: mt30www005 Cartouche de 300 ml de silicone acide monocomposant, fongicide, pour le scellement des joints en milieux humides; facteur de déchet 0.06

## Ressources

**mt30bas010a** U Baignoire acrylique, gamme basique, couleur blanche, de 140x70 cm, sans poignées, selon NF EN 198
Données techniques: Coût énergétique 1455.154 MJ; Émission de CO2 75.226 kg
Déchets:
- emballage: re150101 Emballages en papier et en carton. (composant de déchet); quantité 3.619 kg; Code CED 15 01 01; Masse de l'élément 1 kg; Volume 0.001333 m3

**mt30www005** U Cartouche de 300 ml de silicone acide monocomposant, fongicide, pour le scellement des joints en milieux humides
Données techniques: Coût énergétique 87.088 MJ; Émission de CO2 3.667 kg; Code CED 17 09 04; Masse de l'élément 0.45 kg; Volume 0.0003 m3
Déchets:
- emballage: re170203 Plastique. (composant de déchet); quantité 0.1 kg; Code CED 17 02 03; Masse de l'élément 1 kg; Volume 0.001667 m3
