# Lavabo mural, en argile réfractaire

- Propriété du fichier: CYPE Ingenieros S.A.
- Format: FIEBDC-3/2016
- Logiciel: Générateur de prix de la construction. CYPE Ingenieros, S.A.
- Date: 28/06/2024
- Zone géographique: Côte d'Ivoire
- Devise: XOF
- Coûts indirects: 3 %
- Frais généraux: 13 %
- Bénéfice: 6 %
- TVA: 18 %

## T Équipements techniques

### TB Équipements sanitaires

#### TBL Lavabos

**TBL130** U Lavabo mural, en argile réfractaire.
Lavabo compact mural avec surface d'appui, en argile réfractaire, finition thermo-émaillée, couleur blanche, de 900x442x168 mm, avec un orifice pour la robinetterie et trop-plein, avec vanne d'écoulement en laiton chromé, et éléments de fixation, et évacuation avec siphon bouteille en ABS, finition brillante imitation chrome. Comprend le silicone pour le scellement des joints.
Critère d'évaluation économique: Le prix ne comprend pas la robinetterie.
Inclut: Implantation. Mise en place et fixation de l'appareil. Montage de la bonde. Connexion au réseau d'évacuation. Contrôle de son bon fonctionnement. Scellement des joints.
Critère pour le métré: Nombre d'unités prévues, selon documentation graphique du Projet.
Critère pour le mémoire: On mesurera le nombre d'unités réellement mises en place selon les spécifications du Projet.

| Code | U | Désignation | Quantité | Prix | Montant |
|---|---|---|---|---|---|
| mt30sng021g | U | Lavabo compact mural avec surface d'appui, en argile réfractaire, finition thermo-émaillée, couleur blanche, de 900x442x168 mm, avec un orifice pour la robinetterie et trop-plein, avec éléments de fixation. (matériau) | 1 | 465414.48 | 465414.480 |
| mt30asg010a | U | Vanne d'écoulement en laiton chromé, de 60 mm de longueur, avec bouchon d'écoulement intégré extérieur avec bouton d'actionnement. (matériau) | 1 | 47082.82 | 47082.820 |
| mt30asg070aa | U | Siphon bouteille en ABS, finition brillante imitation chrome, avec sortie de 32 mm de diamètre extérieur, pour lavabo, avec enjoliveur. (matériau) | 1 | 39946.57 | 39946.570 |
| mt30www005 | U | Cartouche de 300 ml de silicone acide monocomposant, fongicide, pour le scellement des joints en milieux humides. (matériau) | 0.012 | 6342.2 | 76.106 |
| mo008 | h | Compagnon professionnel III/CP2 plombier. (main-d'œuvre) | 1.791 | 1939.14 | 3473.000 |
| % | % | Frais de chantier des unités d'ouvrage | 2 % | 555992.976 | 11119.860 |
|  |  | Coûts directs |  |  | 567112.836 |

Déchets:
- pose: mt30asg070aa; facteur de déchet 0.0219444
- pose: mt30www005 Cartouche de 300 ml de silicone acide monocomposant, fongicide, pour le scellement des joints en milieux humides; facteur de déchet 0.06

## Ressources

**mt30asg010a** U Vanne d'écoulement en laiton chromé
Données techniques: Coût énergétique 96.674 MJ; Émission de CO2 6.551 kg
Déchets:
- emballage: re150101 Emballages en papier et en carton. (composant de déchet); quantité 0.072 kg; Code CED 15 01 01; Masse de l'élément 1 kg; Volume 0.001333 m3

**mt30asg070aa** U Siphon bouteille en ABS
Données techniques: Coût énergétique 20.947 MJ; Émission de CO2 1.072 kg; Code CED 17 02 03; Masse de l'élément 0.216 kg; Volume 0.00036 m3
Déchets:
- emballage: re150101 Emballages en papier et en carton; quantité 0.039 kg

**mt30www005** U Cartouche de 300 ml de silicone acide monocomposant, fongicide, pour le scellement des joints en milieux humides
Données techniques: Coût énergétique 87.088 MJ; Émission de CO2 3.667 kg; Code CED 17 09 04; Masse de l'élément 0.45 kg; Volume 0.0003 m3
Déchets:
- emballage: re170203 Plastique. (composant de déchet); quantité 0.1 kg; Code CED 17 02 03; Masse de l'élément 1 kg; Volume 0.001667 m3
