# Lavabo mural, en acier inoxydable

- Propriété du fichier: CYPE Ingenieros S.A.
- Format: FIEBDC-3/2016
- Logiciel: Générateur de prix de la construction. CYPE Ingenieros, S.A.
- Date: 13/09/2024
- Zone géographique: Côte d'Ivoire
- Devise: XOF
- Coûts indirects: 3 %
- Frais généraux: 13 %
- Bénéfice: 6 %
- TVA: 18 %

## T Équipements techniques

### TB Équipements sanitaires

#### TBL Lavabos

**TBL160** U Lavabo mural, en acier inoxydable.
Lavabo mural, en acier inoxydable AISI 304, avec finition satiné, de 380x450 mm, à 1 bac de 145 mm de hauteur et 320 mm de diamètre, avec vanne d'écoulement de 1/4" et 32 mm de diamètre, équipé avec robinetterie temporisée, mélangeuse, mural, pour lavabo, finition chromée, mousseur, avec temps de flux de 30 secondes, débit de 8 l/min. Comprend le jeu de fixation et le silicone pour le scellement des joints.
Critère d'évaluation économique: Le prix ne comprend pas la bonde.
Inclut: Implantation. Mise en place et fixation de l'appareil. Montage de la robinetterie. Connexion aux réseaux d'eau froide et chaude. Contrôle de son bon fonctionnement. Scellement des joints.
Critère pour le métré: Nombre d'unités prévues, selon documentation graphique du Projet.
Critère pour le mémoire: On mesurera le nombre d'unités réellement mises en place selon les spécifications du Projet.

| Code | U | Désignation | Quantité | Prix | Montant |
|---|---|---|---|---|---|
| mt30lxp010ka | U | Lavabo mural, en acier inoxydable AISI 304, avec finition satiné, de 380x450 mm, à 1 bac de 145 mm de hauteur et 320 mm de diamètre, avec vanne d'écoulement de 1/4" et 32 mm de diamètre. (matériau) | 1 | 215235.74 | 215235.740 |
| mt31gmp020claM1 | U | Robinetterie temporisée, mélangeuse, mural, pour lavabo, finition chromée, mousseur, avec temps de flux de 30 secondes, débit de 8 l/min; y compris éléments de connexion et clapets de non retour. (matériau) | 1 | 215727.9 | 215727.900 |
| mt30www005 | U | Cartouche de 300 ml de silicone acide monocomposant, fongicide, pour le scellement des joints en milieux humides. (matériau) | 0.012 | 6342.2 | 76.106 |
| mo008 | h | Compagnon professionnel III/CP2 plombier. (main-d'œuvre) | 1.552 | 1939.14 | 3009.545 |
| % | % | Frais de chantier des unités d'ouvrage | 2 % | 434049.291 | 8680.986 |
|  |  | Coûts directs |  |  | 442730.277 |

Déchets:
- pose: mt30www005 Cartouche de 300 ml de silicone acide monocomposant, fongicide, pour le scellement des joints en milieux humides; facteur de déchet 0.06

## Ressources

**mt30www005** U Cartouche de 300 ml de silicone acide monocomposant, fongicide, pour le scellement des joints en milieux humides
Données techniques: Coût énergétique 87.088 MJ; Émission de CO2 3.667 kg; Code CED 17 09 04; Masse de l'élément 0.45 kg; Volume 0.0003 m3
Déchets:
- emballage: re170203 Plastique. (composant de déchet); quantité 0.1 kg; Code CED 17 02 03; Masse de l'élément 1 kg; Volume 0.001667 m3
