# Séparateur d'urinoirs en plastique

- Propriété du fichier: CYPE Ingenieros S.A.
- Format: FIEBDC-3/2016
- Logiciel: Générateur de prix de la construction. CYPE Ingenieros, S.A.
- Date: 13/09/2024
- Zone géographique: Côte d'Ivoire
- Devise: XOF
- Coûts indirects: 3 %
- Frais généraux: 13 %
- Bénéfice: 6 %
- TVA: 18 %

## T Équipements techniques

### TB Équipements sanitaires

#### TBW WC et urinoirs

**TBW200** U Séparateur d'urinoirs en plastique.
Séparateur d'urinoirs en plastique, de couleur blanche, code de commande, de 440x740x96 mm.
Inclut: Mise en place et fixation.
Critère pour le métré: Nombre d'unités prévues, selon documentation graphique du Projet.
Critère pour le mémoire: On mesurera le nombre d'unités réellement mises en place selon les spécifications du Projet.

| Code | U | Désignation | Quantité | Prix | Montant |
|---|---|---|---|---|---|
| mt30uge300a | U | Séparateur d'urinoirs en plastique, de couleur blanche, code de commande, de 440x740x96 mm, avec support mural et fixations. (matériau) | 1 | 276919.15 | 276919.150 |
| mo008 | h | Compagnon professionnel III/CP2 plombier. (main-d'œuvre) | 0.597 | 1939.14 | 1157.667 |
| % | % | Frais de chantier des unités d'ouvrage | 2 % | 278076.817 | 5561.536 |
|  |  | Coûts directs |  |  | 283638.353 |
